# Sellado de juntas o fisuras de ancho 1,0 cm con SikaSeal-178

- Propiedad del archivo: CONSTRUNARIO
- Formato: FIEBDC-3/2012
- Programa: Construnario Versión 3.51
- Fecha de los precios: 29/07/2024
- Divisa: EUR
- Código: sika-sau (10/09/2024)

**PSUIK776122** m Sellado de juntas o fisuras de ancho 1,0 cm con SikaSeal-178
Sellado de juntas o fisuras de ancho 1,5 cm en interiores con una masilla monocomponente de base acrílica tipo SikaSeal-178 o similar, que no descuelga, diseñado para juntas en interiores con poco movimiento y rellenos de grietas en interior y exterior (no apto para contacto con agua); para sellados de ventanas, puertas, tuberías de PVC, para sellados en techos, albañilería seca, etc; es adecuada para el sellado de grietas (no debe estar en contacto permanentemente con agua); Capacidad de movimiento 10%; Se recomienda mantener la relación, ancho profundidad de junta de 2:1; antes de la aplicacion de la masilla es necesario limpiar el soporte. No incluye transporte, desperdicio ni eliminación de materiales en vertedero.

| Código | Ud | Descripción | Rendimiento | Precio | Importe |
|---|---|---|---|---|---|
| SIK_776122 | kg | Sellador acrílico base agua, relleno de grietas en paredes interiores, SikaSeal-178 de Sika. Blanco (material; 30/07/2024) | 0.330 | 2.88 | 0.95 |
| MOC002 | h | Peón especialista (mano de obra) | 0.110 | 17.03 | 1.87 |
|  |  | Costes directos |  |  | 2.82 |

## Recursos

**SIK_776122** kg Sellador acrílico base agua, relleno de grietas en paredes interiores, SikaSeal-178 de Sika. Blanco
Sellador acrílico con muy bajas emmisiones de COV para tapar grietas en paredes interiores SikaSeal®-178 es un sellador acrílico base agua, usado para rellenar grietas en paredes interiores. Se puede pintar con la mayoría de pinturas al agua Fácil de aplicar, mecanizar y limpiar Baja tensión sobre el sustrato debido al comportamiento plástico del sellador
