# Sistema Bicapa Impermeable: Sika Coteterm Decor Base 5 mm espesor

- Propiedad del archivo: CONSTRUNARIO
- Formato: FIEBDC-3/2012
- Programa: Construnario Versión 3.51
- Fecha de los precios: 29/07/2024
- Divisa: EUR
- Código: sika-sau (10/09/2024)

**PUSIK273** m2 Sistema Bicapa Impermeable: Sika Coteterm Decor Base 5 mm espesor
m2 de suministro y aplicación de revestimiento mineral impermeable SIKA COTETERM DECOR BASE, con certificado CE GP EN 998-1 W2 CSIII, como capa base de regularización para la rehabilitación de soportes obra nueva , tipo morteros base y soportes antiguos de monocapa raspado,piedra proyectada o pintados ( pinturas acrilicas y rugosas, previo saneado de la pintura mal adherida), de 2 a 5 mm de espesor, siguiendo las prescripciones de aplicación de la ficha técnica del producto, incluyendo parte proporcional de colocación de SIKA COTETERM MALLA STD 167 en los encuentros de soportes de distinta naturaleza y puntos singulares

| Código | Ud | Descripción | Rendimiento | Precio |
|---|---|---|---|---|
| 635046SIK | m2 | Malla fibra de vidrio 1x50m, como refuerzo, Coteterm malla STD 167 de Sika (material; 30/07/2024) | 1.100 | 1.74 |
| 636884SIK | kg | Capa base de regularización, especial soportes pintados, Coteterm Decor Base de Sika. Blanco (material; 30/07/2024) | 5.000 | 1.11 |
| MOC001 | h | Oficial 1ª (mano de obra) | 0.630 | 20.91 |
| MOC002 | h | Peón especialista (mano de obra) | 0.320 | 17.03 |
| %CO5 | % | Costes indirectos (10/09/2024) | 4.000 % |  |

## Recursos

**635046SIK** m2 Malla fibra de vidrio 1x50m, como refuerzo, Coteterm malla STD 167 de Sika
COTETERM MALLA STD 167 Refuerzo en el sistema de aislamiento por el exterior COTETERM. Descripción del producto: Malla de fibra de vidrio empleada como refuerzo del COTETERM M. Usos: Lugar de aplicación: Exterior e interior, paredes y techos. Soportes: COTETERM M

**636884SIK** kg Capa base de regularización, especial soportes pintados, Coteterm Decor Base de Sika. Blanco
COTETERM DECOR BASE Capa base de regularización para los sistemas de Revestimientos Continuos en capa Fina PAREX DECOR impermeable. Descripción del producto Capa base mineral para la preparación de soportes de fachada, previa a la aplicación de los acabados. Usos Soportes admisibles: En REHABILITACIÓN sobre: . Enfoscados de mortero . Soportes de monocapa raspado . Soportes de monocapa árido proyectado . Soportes pintados (pinturas acrílicas lisas y rugosas), previo saneado de pintura mal adherida. En OBRA NUEVA sobre: . Hormigón. . Hormigón celular (aplicando 2 capas del producto). . Prefabricados de hormigón. . Enfoscados de mortero. . Piedra artificial. Soportes no admisibles: . Soportes hidrofugados en superficie. . Soportes de yeso. . Superficies horizontales o inclinadas expuestas a la acción directa del agua de lluvia. . No apto como capa base del Sistema Coteterm. . En casos no descritos consultar al Departamento Técnico.
