# Sistema Bicapa Madera: Sika Coteterm M Flex 5 mm

- Propiedad del archivo: CONSTRUNARIO
- Formato: FIEBDC-3/2012
- Programa: Construnario Versión 3.51
- Fecha de los precios: 29/07/2024
- Divisa: EUR
- Código: sika-sau (10/09/2024)

**PUSIK275** m2 Sistema Bicapa Madera: Sika Coteterm M Flex 5 mm
m2. Suministro y colocación de mortero COTETERM M Flex, armado con COTETERM malla STD 167 de 5x4 mm de luz, en fibra de vidrio con tratamiento antiálcalis y peso de 160 gr/m2, resistencia a tracción: 36,6 N/mm2 y espesor de 0,6 mm y revestida con COTETERM M Flex .

| Código | Ud | Descripción | Rendimiento | Precio |
|---|---|---|---|---|
| 635046SIK | m2 | Malla fibra de vidrio 1x50m, como refuerzo, Coteterm malla STD 167 de Sika (material; 30/07/2024) | 1.100 | 1.74 |
| 635259SIK | kg | Mortero de fijación y endurecedor de los sistemas Coteterm Etics, Coteterm M-Flex de Sika (material; 30/07/2024) | 5.000 | 1.58 |
| MOC001 | h | Oficial 1ª (mano de obra) | 0.400 | 20.91 |
| MOC002 | h | Peón especialista (mano de obra) | 0.400 | 17.03 |
| %CO5 | % | Costes indirectos (10/09/2024) | 4.000 % |  |

## Recursos

**635046SIK** m2 Malla fibra de vidrio 1x50m, como refuerzo, Coteterm malla STD 167 de Sika
COTETERM MALLA STD 167 Refuerzo en el sistema de aislamiento por el exterior COTETERM. Descripción del producto: Malla de fibra de vidrio empleada como refuerzo del COTETERM M. Usos: Lugar de aplicación: Exterior e interior, paredes y techos. Soportes: COTETERM M

**635259SIK** kg Mortero de fijación y endurecedor de los sistemas Coteterm Etics, Coteterm M-Flex de Sika
COTETERM M FLEX Mortero de fijación y endurecedor de los sistemas COTETERM ETICS. Descripción del producto Mortero monocomponente deformable de altas prestaciones técnicas especialmente diseñado para la adhesión y el endurecimiento de paneles aislantes térmico tipo fibras de madera o corcho natural. Usos Soportes admisibles: COTETERM PLACA EPS BCO: - EN 13163 – T2-L2-W2-S2-P4-DS(70)1-DS(70,90)BS150-CS(10)60-DS(N)2-TR150-WL(T)5-MU60. - EN 13163 – T2-L2-W2-S2-P4-BS125-CS(10)80-DS(N)2-TR150 COTETERM PLACA EPS GRAFIT: EN 13163 - L2 - W2 - T1- S2 - P5 - DS(N)2 - BS100 - CS(10)60 - TR100 - WL(T)5. - EN13163 T1 - L2 - W2 - S2 -P5 - TR100 - DS(N)2 - DS(70-) 2 - BS115 - GM1000 -SS50 -MU(20 A 40). COTETERM PANEL MW: - MW - EN 13162: T5- DS(TH) -CS (10)10 -TR10 - WS - WL(P)-MU1 - MW - EN 13162: T5- DS(TH) -CS (10)20 - TR7,5 - WS - WL(P)-MU1 COTETERM PLACA XPS: EN 13164 – T1-CS(10/Y)200-DS(T+)-DLT(2)5-TR200-WL(T)07- MU150. FIBRA MADERA: EN 13171 WF-T3-CS (10/Y) 100-TR20 –WS 1,0. CORCHO EXPANDIDO: EN 13170 T1-L2-W2-DSS<4-P+-2. Soportes no admisibles: - sobre soportes hidrofugados o con Pinturas en mal estado - superficies horizontales o inclinadas expuestas a la acción directa del agua de lluvia - En casos no descritos consultar al Depto. Técnico
