# Impregnación de fachada con Sikaguard®-711 ES, mediante aplicación manual

- Propiedad del archivo: CONSTRUNARIO
- Formato: FIEBDC-3/2012
- Programa: Construnario Versión 3.51
- Fecha de los precios: 29/07/2024
- Divisa: EUR
- Código: sika-sau (10/09/2024)

**PUSIK278** m2 Impregnación de fachada con Sikaguard®-711 ES, mediante aplicación manual
Impregnación para hidrófuga fachadas y protegerlas del crecimiento de agentes externos producidos por la humedad, mediante un producto líquido monocomponente, a base de silano-siloxan, tipo Sikaguard®-711 ES o similar, en cumplimiento con la normativa EN 1504-2, aplicado a mano con brocha o rodillo en una o dos capas, siguiendo las indicaciones de la Hoja Técnica del producto, incluyendo suministro de materiales, aplicación, medios auxiliares y eliminación de residuos a vertedero. Incluso preparación del soporte, limpieza a presión y aspiración de polvo.

| Código | Ud | Descripción | Rendimiento | Precio | Importe |
|---|---|---|---|---|---|
| 429281SIK | l | Impregnante hidrófugo con autoprotección para el soporte, Sikaguard®-711 ES de Sika. Incoloro (material; 30/07/2024) | 0.600 | 6.84 | 4.10 |
| MOC001 | h | Oficial 1ª (mano de obra) | 0.400 | 20.91 | 8.36 |
| MOC002 | h | Peón especialista (mano de obra) | 0.400 | 17.03 | 6.81 |
| MQCEASPPOL | h | Equipo de aspiración de polvo (material) | 0.050 | 3.02 | 0.15 |
| MQCECARENA | h | Equipo chorro de arena (maquinaria) | 0.050 | 4.18 | 0.21 |
|  |  | Costes directos |  |  | 19.63 |

## Recursos

**429281SIK** l Impregnante hidrófugo con autoprotección para el soporte, Sikaguard®-711 ES de Sika. Incoloro
Sikaguard®-711 ES Impregnante hidrófugo con autoprotección para el soporte. Descripción del producto: Es un producto líquido, monocomponente, base silano-siloxano, que protege de la aparición de agentes externos producidos por la humedad que puedan dañar el soporte. Usos: Conseguir sobre las fachadas un efecto hidrofugante. Protege a los materiales de la penetración del agua y del crecimiento de agentes externos producidos por la humedad. Se puede aplicar sobre soportes de hormigón, mortero, mampostería, ladrillo, piedra y fibrocemento.
