# Limpieza de restos de cemento con Sikagard®-180 Cement Cleaner, mediante aplicación manual

- Propiedad del archivo: CONSTRUNARIO
- Formato: FIEBDC-3/2012
- Programa: Construnario Versión 3.51
- Fecha de los precios: 29/07/2024
- Divisa: EUR
- Código: sika-sau (10/09/2024)

**PUSIK284** m2 Limpieza de restos de cemento con Sikagard®-180 Cement Cleaner, mediante aplicación manual
Limpieza de restos de cemento sobre diferentes tipos de soportes en horizontal y vertical,mediante un producto líquido monocomponente, a base de ácidos inorgánicos, tipo Sikagard®-180 Cement Cleaner o similar, aplicado mediante brocha y cepillo siguiendo las indicaciones de la Hoja Técnica del producto, incluyendo suministro de materiales, aplicación, medios auxiliares y eliminación de residuos a vertedero. Incluso preparación del soporte, limpieza a presión y aspiración de polvo.

| Código | Ud | Descripción | Rendimiento | Precio | Importe |
|---|---|---|---|---|---|
| 584493SIK | l | Limpiador potente para eliminación de eflorescencias, depósitos de sal y restos de cemento, Sikagard®-180 Cement Cleaner de Sika (material; 30/07/2024) | 0.600 | 5.21 | 3.13 |
| MOC001 | h | Oficial 1ª (mano de obra) | 0.300 | 20.91 | 6.27 |
| MOC002 | h | Peón especialista (mano de obra) | 0.300 | 17.03 | 5.11 |
| MQCEASPPOL | h | Equipo de aspiración de polvo (material) | 0.050 | 3.02 | 0.15 |
| MQCECARENA | h | Equipo chorro de arena (maquinaria) | 0.050 | 4.18 | 0.21 |
|  |  | Costes directos |  |  | 14.87 |

## Recursos

**584493SIK** l Limpiador potente para eliminación de eflorescencias
Sikagard®-180 Cement Cleaner Limpiador potente para la eliminación de eflorescencias, depósitos de sal y restos de cemento Descripción del producto Sikagard®-180 Cement Cleaner es un líquido de limpieza a base de ácidos inorgánicos. Usos Se utiliza como producto de limpieza de: . Restos de cemento seco en fachadas y paredes de ladrillo visto . Restos de cemento seco en embaldosados, solados, alicatados, etc. . Óxido, grasas animales y manchas de aceite que existan en superficies de cemento.
