# Enfoscado de regularización de fachada con SikaMur®-150 Pearl, mediante proyeccion

- Propiedad del archivo: CONSTRUNARIO
- Formato: FIEBDC-3/2012
- Programa: Construnario Versión 3.51
- Fecha de los precios: 29/07/2024
- Divisa: EUR
- Código: sika-sau (10/09/2024)

**PUSIK286** m2 Enfoscado de regularización de fachada con SikaMur®-150 Pearl, mediante proyeccion
Regularización y revestimiento de soportes en fachada, mediante un mortero coloreado con efecto hidrófugo e impermeable monocomponente a base de cemento, cal, aditivos, fibras de vidrio, pigmentos y áridos seleccionados tipo SikaMur®-150 Pearl o similar, de tipo CS III y con una conductividad térmica de 0,39 W/mK, con un consumo aproximado de 1,19 kg/m2 y mm de espesor, aplicado mediante proyección mecánica, con un espesor de hasta 15 mm, siguiendo las indicaciones de la Hoja Técnica del producto, incluyendo suministro de materiales, aplicación, medios auxiliares y eliminación de residuos a vertedero. Incluso preparación del soporte, limpieza a presión y aspiración de polvo, así como preparación de la mezcla con batidora manual

| Código | Ud | Descripción | Rendimiento | Precio | Importe |
|---|---|---|---|---|---|
| SIK_664295 | u | Mortero hidrofugado en masa a la cal con propiedades autolavables y efecto perla, SikaMur®-150 Pearl de Sika, white 01 (material; 30/07/2024) | 0.720 | 20.25 | 14.58 |
| MOC001 | h | Oficial 1ª (mano de obra) | 0.300 | 20.91 | 6.27 |
| MOC002 | h | Peón especialista (mano de obra) | 0.300 | 17.03 | 5.11 |
| MQCELH2OL | h | Equipo lanza agua limpieza (maquinaria) | 0.050 | 4.44 | 0.22 |
| MQCEASPPOL | h | Equipo de aspiración de polvo (material) | 0.050 | 3.02 | 0.15 |
| MQCFRATAS | h | Fratasadora (maquinaria) | 0.200 | 4.5 | 0.90 |
| MQCBH2O | h | Bomba de agua (maquinaria) | 0.050 | 1.42 | 0.07 |
| MQCEQAIRP | h | Equipo airless/pistola (maquinaria) | 0.300 | 4.95 | 1.49 |
|  |  | Costes directos |  |  | 28.79 |

## Recursos

**SIK_664295** u Mortero hidrofugado en masa a la cal con propiedades autolavables y efecto perla, SikaMur®-150 Pearl de Sika, white 01
Mortero hidrofugado e impermeable en masa, a base de cemento y cal, con propiedades autolavables y efecto perla. SikaMur®-150 Pearl es un mortero coloreado con efecto hidrófugo e impermeable en masa, monocomponente, a base de cemento, cal, aditivos, fibras de vidrio, pigmentos y áridos seleccionados para regularización y revestimiento de fachadas. Mortero que incorpora aditivos especiales para hidrofugación e impermeabilización en masa, no sólo en superficie, proporcionando un efecto perleo en la fachada. También incorpora fibras de vidrio en su composición, mejorando las propiedades del mortero. Convierte la fachada en autolavable.
