# SIKA COTEGRAN NG 15 mm espesor, acabado raspado

- Propiedad del archivo: CONSTRUNARIO
- Formato: FIEBDC-3/2012
- Programa: Construnario Versión 3.51
- Fecha de los precios: 29/07/2024
- Divisa: EUR
- Código: sika-sau (10/09/2024)

**PUSIK288** m2 SIKA COTEGRAN NG 15 mm espesor, acabado raspado
m2. Revestimiento de fachadas con mortero monocapa SIKA COTEGRAN NG, con DIT 606 – pr/22, impermeable al agua de lluvia y permeable al vapor de agua, compuesto de cemento , cal, y cargas minerales, aditivado en masa con fibras y polímeros especiales. Aplicado sobre soporte de hormigón liso o hidrofugado en masa, termoarcilla o bloque de hormigón celular, previa aplicación de una capa de mortero puente de unión Cotegran Imprimación, de 5 mm de espesor, donde se aprecien deficiencias de absorción o porosidad (100% de la superficie del paramento). Acabado en textura superficial raspado fino con espesor de 15 mm., color a determinar por la Dirección Facultativa, incluyendo parte proporcional de Cotegran malla 115 en los encuentros de soportes distintos y puntos singulares, siguiendo las indicaciones de la hoja técnica.

| Código | Ud | Descripción | Rendimiento | Precio |
|---|---|---|---|---|
| SIK_745038 | u | Mortero para uso como base e imprimación de los morteros monocapa en soportes de baja y alta absorción Resistente a la deshidratación por absorción lo que permite su aplicación en soportes muy absorbentes Adherencia potenciada frente a soportes de baja absorción y en general soportes habituales de cerramientos Textura de acabado grueso para facilitar la adherencia posterior de los morteros Cotegran (material) | 0.300 | 11.1 |
| SIK_718479 | kg | Mortero monocapa para la decoración de impermeabilización de fachadas, Cotegran NG de Sika, blanco 01 (material; 30/07/2024) | 0.800 | 13.03 |
| SIK_635045 | m2 | Malla de fibra de vidrio para refuerzo de morteros, Cotegran Malla 15 de SIka (material) | 0.250 | 0 |
| MOC001 | h | Oficial 1ª (mano de obra) | 0.380 | 20.91 |
| MOC002 | h | Peón especialista (mano de obra) | 0.360 | 17.03 |
| %CO5 | % | Costes indirectos (10/09/2024) | 4.000 % |  |

## Recursos

**SIK_718479** kg Mortero monocapa para la decoración de impermeabilización de fachadas, Cotegran NG de Sika, blanco 01
Mortero monocapa para la decoración de impermeabilización de fachadas Revestimiento continuo ligero para el acabado decorativo de las fachadas y su protección frente al agua de lluvia Impermeable al agua de lluvia Permeable al vapor de agua Adherencia perfecta y continua sobre el soporte

**SIK_635045** m2 Malla de fibra de vidrio para refuerzo de morteros, Cotegran Malla 15 de SIka
Malla de fibra de vidrio empleada como refuerzo de todo tipo de morteros, especialmente monocapa Uso de morteros de revoco Malla de 10 x 10 mm Resistente a los álcalis
