# SIKA COTEGRAN RPB 15 mm espesor , acabado arido proyectado

- Propiedad del archivo: CONSTRUNARIO
- Formato: FIEBDC-3/2012
- Programa: Construnario Versión 3.51
- Fecha de los precios: 29/07/2024
- Divisa: EUR
- Código: sika-sau (10/09/2024)

**PUSIK289** m2 SIKA COTEGRAN RPB 15 mm espesor , acabado arido proyectado
m2.Revestimiento de fachadas con mortero monocapa SIKA COTEGRAN RPB, con DIT 606-pr/22, impermeable al agua de lluvia y permeable al vapor de agua, compuesto de cemento, y cargas minerales, aditivado en masa con polímeros especiales, espesor aproximado de 15 mm. Aplicado sobre soporte de fábrica de ladrillo cerámico, enfoscados con dosificaciones 1:4 con textura rugosa y bloque de hormigón normal, sobre soporte hormigón aplicación capa Cotegran imprimación . Acabado en textura superficial árido proyectado con árido de mármol de machaqueo de granulometria 3/5 o 5/9, en tamaño y color a determinar por la Dirección Facultativa, incluyendo parte proporcional de SIKA COTEGRAN MALLA 115 en los encuentros de soportes distintos y puntos singulares, siguiendo las indicaciones de la hoja técnica.

| Código | Ud | Descripción | Rendimiento | Precio |
|---|---|---|---|---|
| SIK_745038 | u | Mortero para uso como base e imprimación de los morteros monocapa en soportes de baja y alta absorción Resistente a la deshidratación por absorción lo que permite su aplicación en soportes muy absorbentes Adherencia potenciada frente a soportes de baja absorción y en general soportes habituales de cerramientos Textura de acabado grueso para facilitar la adherencia posterior de los morteros Cotegran (material) | 0.300 | 11.1 |
| MTARPRO | kg | Árido proyectado (material) | 15.000 | 0.22 |
| SIK_718372 | u | Mortero monocapa acabado árido proyectado, Cotegran RPB de Sika, blanco (material; 30/07/2024) | 0.800 | 12.94 |
| SIK_635045 | m2 | Malla de fibra de vidrio para refuerzo de morteros, Cotegran Malla 15 de SIka (material) | 0.250 | 0 |
| MOC001 | h | Oficial 1ª (mano de obra) | 0.380 | 20.91 |
| MOC002 | h | Peón especialista (mano de obra) | 0.360 | 17.03 |
| %CO5 | % | Costes indirectos (10/09/2024) | 4.000 % |  |

## Recursos

**SIK_718372** u Mortero monocapa acabado árido proyectado, Cotegran RPB de Sika, blanco
Mortero monocapa para la decoración e impermeabilización de fachada, acabado árido proyectado Revestimiento continuo semiligero para el acabado decorativo de las fachadas y su protección frente al agua de lluvia Impermeable al agua de lluvia Permeable al vapor de agua Adherencia perfecta y continua sobre el soporte

**SIK_635045** m2 Malla de fibra de vidrio para refuerzo de morteros, Cotegran Malla 15 de SIka
Malla de fibra de vidrio empleada como refuerzo de todo tipo de morteros, especialmente monocapa Uso de morteros de revoco Malla de 10 x 10 mm Resistente a los álcalis
