# Sika Cotegran Cal Color 10 mm espesor

- Propiedad del archivo: CONSTRUNARIO
- Formato: FIEBDC-3/2012
- Programa: Construnario Versión 3.51
- Fecha de los precios: 29/07/2024
- Divisa: EUR
- Código: sika-sau (10/09/2024)

**PUSIK290** m2 Sika Cotegran Cal Color 10 mm espesor
m2 Revestimiento continuo de cal aérea natural , Sika Cotegran Cal Color CE 998-1 CR CS II W2 en base de cal aérea natural con funciones de enfoscado y revoco para su uso tanto en obra nueva como rehabilitación, impermeable y decorativo, incluyendo parte proporcional de colocación de SIKA COTEGRAN MALLA 115 en los encuentros de soportes de distinta naturaleza y puntos singulares, con un espesor mínimo 10 mm, acabado decorativo , raspado, fratasado, bruñido o liso, siguiendo las indicaciones de la Hoja Técnica del producto.

| Código | Ud | Descripción | Rendimiento | Precio |
|---|---|---|---|---|
| 636815SIK | kg | Mortero de cal aérea natural en capa gruesa, Cotegran Cal Color de Sika, blanco 01 (material; 30/07/2024) | 0.600 | 13.85 |
| SIK_635045 | m2 | Malla de fibra de vidrio para refuerzo de morteros, Cotegran Malla 15 de SIka (material) | 0.250 | 0 |
| MOC001 | h | Oficial 1ª (mano de obra) | 0.380 | 20.91 |
| MOC002 | h | Peón especialista (mano de obra) | 0.360 | 17.03 |
| %CO5 | % | Costes indirectos (10/09/2024) | 4.000 % |  |

## Recursos

**636815SIK** kg Mortero de cal aérea natural en capa gruesa, Cotegran Cal Color de Sika, blanco 01
COTEGRAN CAL COLOR Mortero de cal aérea natural en capa gruesa para la decoración e impermeabilización de fachadas Descripción del producto Revestimiento continuo a base de cal aérea natural con funciones de enfoscado y revoco para su uso tanto en obra nueva como rehabilitación, impermeable y decorativo. Usos . Interior y exterior . Muros y techos . Obra nueva, rehabilitación y restauración.

**SIK_635045** m2 Malla de fibra de vidrio para refuerzo de morteros, Cotegran Malla 15 de SIka
Malla de fibra de vidrio empleada como refuerzo de todo tipo de morteros, especialmente monocapa Uso de morteros de revoco Malla de 10 x 10 mm Resistente a los álcalis
