# Sika Cotegran Cal Base 10mm espesor

- Propiedad del archivo: CONSTRUNARIO
- Formato: FIEBDC-3/2012
- Programa: Construnario Versión 3.51
- Fecha de los precios: 29/07/2024
- Divisa: EUR
- Código: sika-sau (10/09/2024)

**PUSIK291** m2 Sika Cotegran Cal Base 10mm espesor
m2. Revestimiento de fachadas con mortero de cal SIka Cotegran Cal Base, con marcado CE R W1 CSII, aplicado manual o mecánicamente en un espesor mínimo de 10 mm. Color blanco, aplicado directamente sobre el paramento, incluyendo parte proporcional de Sika Cotegran Malla 115 en los encuentros de soportes de distinta naturaleza y puntos singulares. Aplicado según hoja técnica de producto.

| Código | Ud | Descripción | Rendimiento | Precio |
|---|---|---|---|---|
| SIK_754691 | kg | Mortero base de cal para soportes antiguos, Cotegran Cal Base de Sika (material; 30/07/2024) | 0.640 | 15.3 |
| SIK_635045 | m2 | Malla de fibra de vidrio para refuerzo de morteros, Cotegran Malla 15 de SIka (material) | 0.250 | 0 |
| MOC001 | h | Oficial 1ª (mano de obra) | 0.380 | 20.91 |
| MOC002 | h | Peón especialista (mano de obra) | 0.360 | 17.03 |
| %CO5 | % | Costes indirectos (10/09/2024) | 4.000 % |  |

## Recursos

**SIK_754691** kg Mortero base de cal para soportes antiguos, Cotegran Cal Base de Sika
COTEGRAN CAL BASE Mortero base de cal para soportes antiguos Descripción del producto Mortero modificado con cal aérea para rehabilitación de mamposterías y soportes antiguos. Mortero base del sistema COTEGRAN CAL. Usos Soportes admisibles: - directamente: en obra de Rehabilitación/restauración como mortero Base para compensar Las irregularidades superficiales y de planeidad del soporte.. Soportes no admisibles: - Soportes hidrofugados en superficie, pintados o con yeso. - superficies horizontales o inclinadas expuestas a la acción directa del agua de lluvia . En casos no descritos consultar al Departamento Técnico

**SIK_635045** m2 Malla de fibra de vidrio para refuerzo de morteros, Cotegran Malla 15 de SIka
Malla de fibra de vidrio empleada como refuerzo de todo tipo de morteros, especialmente monocapa Uso de morteros de revoco Malla de 10 x 10 mm Resistente a los álcalis
