# Pintura de protección de fachada con SikaColor®-671 W, mediante proyección mecánica, blanco

- Propiedad del archivo: CONSTRUNARIO
- Formato: FIEBDC-3/2012
- Programa: Construnario Versión 3.51
- Fecha de los precios: 29/07/2024
- Divisa: EUR
- Código: sika-sau (10/09/2024)

**PUSIK293** m2 Pintura de protección de fachada con SikaColor®-671 W, mediante proyección mecánica, blanco
Pintado de fachadas en acabado liso de color, con protección impermeable y de decoración, mediante pintura monocomponente a base de resinas acrílicas en dispersión acuosa, en paredes exteriores o interiores, tipo SikaColor®-671 W o similar, provisto del marcado CE según EN 1504-2, con alta resistencia a la difusión de CO2, reduciendo la carbonatación, aplicado mediante equipos de proyección airless, siguiendo las indicaciones de la Hoja Técnica del producto, incluyendo suministro de materiales, aplicación, medios auxiliares y eliminación de residuos a vertedero. Incluso preparación del soporte, limpieza a presión y aspiración de polvo, así como preparación de la mezcla.

| Código | Ud | Descripción | Rendimiento | Precio | Importe |
|---|---|---|---|---|---|
| SIK_694501 | kg | Pintura de protección y decorativa para fachadas con terminación lisa, SikaColor-671 W de Sika. A001 (material; 30/07/2024) | 0.200 | 5.83 | 1.17 |
| MOC001 | h | Oficial 1ª (mano de obra) | 0.300 | 20.91 | 6.27 |
| MOC002 | h | Peón especialista (mano de obra) | 0.300 | 17.03 | 5.11 |
| MQCELH2OL | h | Equipo lanza agua limpieza (maquinaria) | 0.050 | 4.44 | 0.22 |
| MQCEASPPOL | h | Equipo de aspiración de polvo (material) | 0.050 | 3.02 | 0.15 |
| MQCECARENA | h | Equipo chorro de arena (maquinaria) | 0.050 | 4.18 | 0.21 |
| MQCEQAIRP | h | Equipo airless/pistola (maquinaria) | 0.300 | 4.95 | 1.49 |
| MQCBH2O | h | Bomba de agua (maquinaria) | 0.050 | 1.42 | 0.07 |
|  |  | Costes directos |  |  | 14.69 |

## Recursos

**SIK_694501** kg Pintura de protección y decorativa para fachadas con terminación lisa, SikaColor-671 W de Sika. A001
Pintura de protección impermeable, anticarbonatación y decorativa, monocomponente a base de resinas acrílicas en dispersión acuosa, que produce una superficie de acabado liso en color Alta resistencia a la difusión del CO2, reduciendo la velocidad de carbonatación Permeable al vapor de agua, permitiendo respirar al soporte. Excelente resistencia al envejecimiento y a la intemperie. Impermeable al agua de lluvia.
