# Revestimiento de regulación y tapaporos con Sikagard®-545 WE Elastofill

- Propiedad del archivo: CONSTRUNARIO
- Formato: FIEBDC-3/2012
- Programa: Construnario Versión 3.51
- Fecha de los precios: 29/07/2024
- Divisa: EUR
- Código: sika-sau (10/09/2024)

**PUSIK294** m2 Revestimiento de regulación y tapaporos con Sikagard®-545 WE Elastofill
Revestimiento elástico para regulación y tapaporos de superficies de hormigón, con mortero monocomponente a base de resinas acrílicas en dispersión, para capa intermedia con características de puenteo de fisuras y resistencia anticarbonatación, tipo Sikagard®-545 WE Elastofill o similar, con resistencia a la difusión de CO2 mayor de 200000 y al agua menor de 2500. Aplicación manual de una o dos capas, mediante brocha, rodillo o llana, de entre 0,8 y 1 kg/m2, siguiendo las indicaciones de la Hoja Técnica del producto, incluyendo suministro de materiales, aplicación, medios auxiliares y eliminación de residuos a vertedero.

| Código | Ud | Descripción | Rendimiento | Precio | Importe |
|---|---|---|---|---|---|
| 191057SIK | kg | Revestimiento elástico para regulación y tapaporos, Sikaguard® 545 WE Elastofill de Sika. Gris claro (material; 30/07/2024) | 2.000 | 8.04 | 16.08 |
| MOC001 | h | Oficial 1ª (mano de obra) | 0.150 | 20.91 | 3.14 |
| MOC002 | h | Peón especialista (mano de obra) | 0.150 | 17.03 | 2.55 |
|  |  | Costes directos |  |  | 21.77 |

## Recursos

**191057SIK** kg Revestimiento elástico para regulación y tapaporos, Sikaguard® 545 WE Elastofill de Sika. Gris claro
Sikaguard® 545 WE Elastofill Revestimiento elástico para regulación y tapa poros de superficies de hormigón y mortero Descripción del producto: Revestimiento elástico para regularización y tapa poros de hormigón y mortero, monocomponente, a base de resinas acrílicas en dispersión. Está diseñado como capa intermedia, para ser acabado con el Sikagard®-550 ES Elastocolor, formando un sistema con capacidad de puenteo de fisuras, en combinación con las imprimaciones adecuadas. Usos: . Como revestimiento para sellado y regularización de superficies de hormigón o mortero, especialmente las que presenten poros, cavidades o irregularidades. . Como revestimiento de superficies microfisuradas. . Como capa de regularización, en trabajos de rehabilitación de revestimientos antiguos, cuando éstos todavía presenten buena adherencia.
