# Pintura de protección con capacidad de puenteo de fisuras, Sikagard®-550 ElastoColor ES de Sika

- Propiedad del archivo: CONSTRUNARIO
- Formato: FIEBDC-3/2012
- Programa: Construnario Versión 3.51
- Fecha de los precios: 30/07/2024
- Divisa: EUR

**SIK_695248** kg Pintura de protección con capacidad de puenteo de fisuras, Sikagard®-550 ElastoColor ES de Sika
Precio: 8.89
Pintura de protección con capacidad de puenteo de fisuras, Sikagard®-550 ElastoColor ES de Sika Usos Como revestimiento de protección sobre Sikaguard®-545 WE Elastofill sobre hormigones o morteros fisurados. Revestimiento de protección y decorativo de fachadas de hormigón. Revestimiento de protección preventivo para nuevas estructuras de hormigón expuestas a ambientes agresivos. Revestimiento de protección y decorativo para trabajos de reparación (Sika MonoTop® o SikaTop®). Ventajas Puentea las fisuras incluso a temperaturas inferiores a 0°C. Alta resistencia a la difusión de CO2. Permeable al vapor de agua, permite la transpiración del soporte. Gran resistencia a la intemperie y al envejecimiento. Respetable con el medio ambiente (libre de disolventes). Puentea fisuras de hasta 0,3 mm. Impermeabiliza incluso de la lluvia que mueve el viento (previene del ingreso de humedad). Envases Botes de 20 kg. Color Pintura tixotrópica líquida. Disponible en blanco, gris (RAL 7030 y 7032). Otros colores bajo pedido. Sikagard®-550 ElastoColor ES es una pintura elasto-plástica de protección, resistente a los rayos UV, dispersión acrílica, monocomponente con excelentes propiedades de puenteo de fisuras incluso a temperaturas inferiores a 0°C, siempre y cuando, previamente, se haya aplicado Sikagard®-545 WE Elastofill. Puentea las fisuras incluso a temperaturas inferiores a 0°C. Alta resistencia a la difusión de CO2. Permeable al vapor de agua, permite la transpiración del soporte.
