# Revestimiento con Sika ThermoCoat®-5 ES TF Mortero acrílico de acabado fino, blanco, aplicado a mano

- Propiedad del archivo: CONSTRUNARIO
- Formato: FIEBDC-3/2012
- Programa: Construnario Versión 3.51
- Fecha de los precios: 29/07/2024
- Divisa: EUR
- Código: sika-sau (10/09/2024)

**PUSIK297** m2 Revestimiento con Sika ThermoCoat®-5 ES TF Mortero acrílico de acabado fino, blanco, aplicado a mano
Revestimiento acrílico mineral en dispersión acuosa para el acabado del sistema de aislamiento SATE y la impermeabilización y decoración de fachadas, tipo Sika ThermoCoat®-5 ES TF (Coteterm Acrylic Fino) o similar, con una resistencia a la tracción mayor a 2,7 MPa (según EN 1504-2) con un consumo de 2 a 2,5 kg/m2, aplicada a mano mediante una llana, siguiendo las indicaciones de la Hoja Técnica del producto, incluyendo suministro de materiales, aplicación, medios auxiliares y eliminación de residuos a vertedero. Incluso preparación del soporte, limpieza a presión y aspiración de polvo, así como la preparación de la mezcla con batidora eléctrica.

| Código | Ud | Descripción | Rendimiento | Precio | Importe |
|---|---|---|---|---|---|
| SIK_689019 | kg | Mortero acrílico de acabado fino, Sika ® ThermoCoat-5 ES TF de Sika, A167 (material; 30/07/2024) | 2.500 | 4.3 | 10.75 |
| MOC001 | h | Oficial 1ª (mano de obra) | 0.600 | 20.91 | 12.55 |
| MOC002 | h | Peón especialista (mano de obra) | 0.600 | 17.03 | 10.22 |
| MQCELH2OL | h | Equipo lanza agua limpieza (maquinaria) | 0.050 | 4.44 | 0.22 |
| MQCEASPPOL | h | Equipo de aspiración de polvo (material) | 0.050 | 3.02 | 0.15 |
| MQCECARENA | h | Equipo chorro de arena (maquinaria) | 0.050 | 4.18 | 0.21 |
| MQCFRATAS | h | Fratasadora (maquinaria) | 0.200 | 4.5 | 0.90 |
| MQCBH2O | h | Bomba de agua (maquinaria) | 0.050 | 1.42 | 0.07 |
|  |  | Costes directos |  |  | 35.07 |

## Recursos

**SIK_689019** kg Mortero acrílico de acabado fino, Sika ® ThermoCoat-5 ES TF de Sika, A167
Sika® ThermoCoat-5 ES TF, es un revestimiento acrílico mineral en dispersión acuosa para revestimiento de acabado del sistema SATE y revestimiento de fachadas en general. Resistente a los álcalis del cemento. Impermeable al agua de lluvia y permeable al vapor de agua. Buena flexibilidad.
