# Revestimiento de fachadas con Coteterm Aquasol

- Propiedad del archivo: CONSTRUNARIO
- Formato: FIEBDC-3/2012
- Programa: Construnario Versión 3.51
- Fecha de los precios: 29/07/2024
- Divisa: EUR
- Código: sika-sau (10/09/2024)

**PUSIK298** m2 Revestimiento de fachadas con Coteterm Aquasol
m2. Aplicación de capa de acabado decorativo mediante capa de preparación de SikaWall 45 Primer con Marcado CE según EN 15824 y ETA 06/0089 y segunda capa de acabado Coteterm Aquasol (SikaWall 6550 Aquasol SF) o similar , revestimiento decorativo descontaminante, efecto autolavado, con alta reflexión solar, y con aditivos fotocatalíticos, con una densidad de 1,75 g/cm3, adherencia: > 1 MPa (EN 1542:1999), permeabilidad al vapor de agua: >102,7 g/m2*d (EN ISO 7783:2012) y permeabilidad al agua líquida: > 0,1 kg/m2 h-05 (EN 1662:3:2008), muy buena resistencia al envejecimiento acelerado ASTM G153, resistencia a la niebla salina ASTM B117, reflectancia solar ASTM C1549. Aplicado según indicaciones hoja técnica de producto. Grupo colores 1

| Código | Ud | Descripción | Rendimiento | Precio |
|---|---|---|---|---|
| SIK_695039 | kg | Imprimación acrílica pigmentada, SikaWall-45 Primer de Sika. A167 C802 Pl 20KG (material; 30/07/2024) | 0.400 | 5.64 |
| SIK_700783 | kg | Revestimiento continuo, Coteterm Aquasol de Sika. A167 (material; 30/07/2024) | 1.900 | 7.45 |
| MOC001 | h | Oficial 1ª (mano de obra) | 0.320 | 20.91 |
| MOC002 | h | Peón especialista (mano de obra) | 0.300 | 17.03 |
| %CO5 | % | Costes indirectos (10/09/2024) | 4.000 % |  |

## Recursos

**SIK_695039** kg Imprimación acrílica pigmentada, SikaWall-45 Primer de Sika. A167 C802 Pl 20KG
SikaWall®-45 Primer es una imprimación acrílica pigmentada resistente a los agentes atmosféricos y la alcalinidad.

**SIK_700783** kg Revestimiento continuo, Coteterm Aquasol de Sika. A167
Revestimiento continuo de última generación, reflectivo con alta resistencia a la suciedad y efecto descontaminante Revestimiento de última generación, impermeable al agua de lluvia y decorativo, formulado con la más avanzada tecnología de ligantes orgánicos y resinas de silicona, obteniendo propiedades de alta transpirabilidad, elevada permeabilidad al vapor con una alta resistencia a la suciedad superficial. Cargas seleccionadas minerales y pigmentos HSR que le ofrecen características altamente reflectantes y que aumentan la vida útil de la fachada. Aditivos inorgánicos de acción fotocatalítica de amplio espectro que mediante la acción de los rayos de luz se activan y provocan la descomposición de elementos contaminantes como NOx o SOx Impermeable al agua de lluvia Bajo mantenimiento Elevada resistencia a la suciedad
