# Revestimiento de fachadas con Coteterm Acrylic

- Propiedad del archivo: CONSTRUNARIO
- Formato: FIEBDC-3/2012
- Programa: Construnario Versión 3.51
- Fecha de los precios: 29/07/2024
- Divisa: EUR
- Código: sika-sau (10/09/2024)

**PUSIK300** m2 Revestimiento de fachadas con Coteterm Acrylic
m2. Aplicación de capa de acabado decorativo mediante capa de preparación de Sikawall 45 Primer con Marcado CE según EN 15824 y ETA 06/0089 y segunda capa de acabado Coteterm Acrylic o similar, revestimiento acrílico mineral para la impermeabilización y decoración de fachadas, con acabado de granulometría 1,2 mm, densidad 1,88 kg/m3, adherencia por tracción directa, UNE-EN 1542:1999 de 1,5 Mpa, permeabilidad al agua líquida, UNE-EN 1062-3:2008 de 0,2 kg/m2 h0,5.Grupo colores 1

| Código | Ud | Descripción | Rendimiento | Precio |
|---|---|---|---|---|
| SIK_695039 | kg | Imprimación acrílica pigmentada, SikaWall-45 Primer de Sika. A167 C802 Pl 20KG (material; 30/07/2024) | 0.400 | 5.64 |
| SIK_789648 | kg | Acabado decorativo listo al uso, acabado fratasado, Coteterm Acrylic de Sika. A167 (material; 26/08/2024) | 2.000 | 3.96 |
| MOC001 | h | Oficial 1ª (mano de obra) | 0.320 | 20.91 |
| MOC002 | h | Peón especialista (mano de obra) | 0.300 | 17.03 |
| %CO5 | % | Costes indirectos (10/09/2024) | 4.000 % |  |

## Recursos

**SIK_695039** kg Imprimación acrílica pigmentada, SikaWall-45 Primer de Sika. A167 C802 Pl 20KG
SikaWall®-45 Primer es una imprimación acrílica pigmentada resistente a los agentes atmosféricos y la alcalinidad.

**SIK_789648** kg Acabado decorativo listo al uso, acabado fratasado, Coteterm Acrylic de Sika. A167
Coteterm Acrylic, también conocido como SikaWall®-6260 Acrylic 1.2, es un recubrimiento acrílico mineral en dispersión acuosa para revestir fachadas y recubrir sistema Sikatherm® (SATE). ? Resistente a los álcalis del cemento. ? Impermeable al agua de lluvia y permeable al vapor de agua. ? Buena flexibilidad. ? Buena adherencia a los materiales de construcción más comunes. ? Fácil aplicación y buena adherencia al primer SikaWall®-45 Primer. ? Proyectable con los equipos de aplicación más comunes.
