# Resina de unión SikaTop®-50, mediante aplicación manual

- Propiedad del archivo: CONSTRUNARIO
- Formato: FIEBDC-3/2012
- Programa: Construnario Versión 3.51
- Fecha de los precios: 29/07/2024
- Divisa: EUR
- Código: sika-sau (10/09/2024)

**PUSIK303** m2 Resina de unión SikaTop®-50, mediante aplicación manual
Resina de unión para morteros y yesos, con una resina acrílica en base agua, para mejorar la adherencia de morteros cementosos sobre el soporte, tipo SikaTop®-50 o similar, un consumo aproximado de 0,15 Kg/m2, aplicado a mano con una brocha o rodillo de pelo duro, siguiendo las indicaciones de la Hoja Técnica del producto, incluyendo suministro de materiales, aplicación, medios auxiliares y eliminación de residuos a vertedero.

| Código | Ud | Descripción | Rendimiento | Precio | Importe |
|---|---|---|---|---|---|
| 118787SIK | kg | Imprimación de adherencia de morteros y yesos, Sika® Top 50 de Sika. Blanco. Garrafa: 25 Kg (material; 30/07/2024) | 0.150 | 13.64 | 2.05 |
| MOC001 | h | Oficial 1ª (mano de obra) | 0.100 | 20.91 | 2.09 |
| MOC002 | h | Peón especialista (mano de obra) | 0.150 | 17.03 | 2.55 |
|  |  | Costes directos |  |  | 6.69 |

## Recursos

**118787SIK** kg Imprimación de adherencia de morteros y yesos, Sika® Top 50 de Sika. Blanco. Garrafa: 25 Kg
Imprimación de adherencia, a base de resina acrílica en base agua, previa a la aplicación de todo tipo de morteros cementosos y yesos. Aporta una superficie con buena adherencia sobre soportes sometidos a variaciones térmicas, debido a su flexibilidad. No inflamable. Listo para su uso y de fácil aplicación. Incluso proyectable. Usos Como puente de adherencia para: Morteros, tanto hechos en obra, como secos o predosificados. Yesos, escayolas. Los principales soportes sobre los que se puede usar son: Hormigones. Morteros, tanto normales como impermeables. Ladrillo. Piedra natural o artificial. Fibrocemento. Todos aquellos materiales que no tengan porosidad nula. Algunas situaciones típicas de utilización son: Capa de adherencia para realizar enfoscados. Capa de adherencia para realizar enlucidos. Uniones del tabique con el pilar. Ventajas Aporta una superficie con buena adherencia sobre soportes sometidos a variaciones térmicas, debido a su flexibilidad. No inflamable. Listo para su uso y de fácil aplicación. Incluso proyectable. Largo tiempo abierto, incluso a altas temperaturas. En la aplicación sobre superficies horizontales, mantiene la cohesión evitando la disgregación y el arrastre del árido. Aplicable sobre superficies con cierta humedad (humedad mate), pero no saturadas o encharcadas. Mantiene la pegajosidad durante bastante tiempo, por lo que no es necesario aplicar el mortero o yeso acto seguido. No aplicable en soleras para recrecidos con morteros. Envases Bolsa de 0,5 l Garrafas de 5 kg y 25 kg. Color Líquido blanco.
