# Pegado con SikaCeram®-150 Extra, blanco, mediante aplicación manual

- Propiedad del archivo: CONSTRUNARIO
- Formato: FIEBDC-3/2012
- Programa: Construnario Versión 3.51
- Fecha de los precios: 29/07/2024
- Divisa: EUR
- Código: sika-sau (10/09/2024)

**PUSIK304** m2 Pegado con SikaCeram®-150 Extra, blanco, mediante aplicación manual
Pegado de piezas cerámicas, mediante un adhesivo cementoso de altas prestaciones, siendo un mortero tixotrópico de gran adherencia a base de cemento, áridos seleccionados, resinas sintéticas y aditivos que mejoran la trabajabilidad, retención de agua y adherencia, tipo C1TE de acuerdo a la norma EN-12004:2007, SikaCeram®-150 Extra o similar, con una adherencia superior a 0,5 MPa (según EN 1348:1997), aplicado a mano con una llana con un espesor de capa de entre 3 y 15 mm, siguiendo las indicaciones de la Hoja Técnica del producto, incluyendo suministro de materiales, aplicación, medios auxiliares y eliminación de residuos a vertedero. Incluso humectación del soporte si este es poroso y la preparación de la mezcla con una batidora eléctrica

| Código | Ud | Descripción | Rendimiento | Precio | Importe |
|---|---|---|---|---|---|
| 523694SIK | u | Adhesivo cementoso de altas prestaciones para la colocación de piezas cerámicas, Sika® Ceram-150 Extra de Sika,25 kg, blanco (material; 30/07/2024) | 0.160 | 13.59 | 2.17 |
| MOC001 | h | Oficial 1ª (mano de obra) | 1.000 | 20.91 | 20.91 |
| MOC002 | h | Peón especialista (mano de obra) | 1.000 | 17.03 | 17.03 |
|  |  | Costes directos |  |  | 40.11 |

## Recursos

**523694SIK** u Adhesivo cementoso de altas prestaciones para la colocación de piezas cerámicas
Sika® Ceram-150 Extra Adhesivo cementoso de altas prestaciones para la colocación de piezas cerámicas - Clase C1TE. Descripción del Producto SikaCeram®-150 es un mortero tixotrópico de altas prestaciones, de gran adherencia, formulado a base de cemento, áridos seleccionados, resinas sintéticas y aditivos que mejoran su trabajabilidad, retención de agua y adherencia. Usos SikaCeram® 150 es adecuado para los siguientes tipos de revestimientos cerámicos: . Piezas de cerámica de pasta roja y blanca . Gres extrusionado . Gres monococción . En general todo tipo de piezas, salvo las de muy baja absorción, como el gres porcelánico. Para este tipo de pieza se deben utilizar otros productos de la gama SikaCeram®. SikaCeram® 150 se utiliza sobre los siguientes soportes: . Mortero u hormigón, siempre que tengan buena planeidad . Cartón yeso . Soportes de yeso y anhidrita previa aplicación de la imprimación SikaCeram ® 10 W Primer. La mayoría de los soportes habituales de construcción, salvo los que tengan muy alta posibilidad de que sufran movimientos de contracción o expansión térmica. Sika® Ceram-150 puede usarse en los siguientes casos: . Paredes y pavimentos interiores . Pavimentos exteriores
