# Pegado con SikaCeram®-215 Fex, blanco, mediante aplicación manual

- Propiedad del archivo: CONSTRUNARIO
- Formato: FIEBDC-3/2012
- Programa: Construnario Versión 3.51
- Fecha de los precios: 29/07/2024
- Divisa: EUR
- Código: sika-sau (10/09/2024)

**PUSIK305** m2 Pegado con SikaCeram®-215 Fex, blanco, mediante aplicación manual
Pegado de gres porcelánico y piezas de baja absorción, mediante un adhesivo cementoso de alto rendimiento flexible con doble consistencia y excelente trabajabilidad, tipo C2TE/C2E de acuerdo a la norma EN-12004:2017, SikaCeram®-215 Flex o similar, de consistencia tixotrópica o fluida, aplicado a mano con una llana con un espesor de capa de entre 3 y 15 mm, siguiendo las indicaciones de la Hoja Técnica del producto, incluyendo suministro de materiales, aplicación, medios auxiliares y eliminación de residuos a vertedero. Incluso humectación del soporte si este es poroso y la preparación de la mezcla con una batidora eléctrica

| Código | Ud | Descripción | Rendimiento | Precio | Importe |
|---|---|---|---|---|---|
| 666162SIK | u | Adhesivo cementoso para la colocación de gres porcelánico, SikaCeram®-215 Flex de Sika, 25 kg, blanco (material; 30/07/2024) | 0.160 | 19.9 | 3.18 |
| MOC001 | h | Oficial 1ª (mano de obra) | 1.000 | 20.91 | 20.91 |
| MOC002 | h | Peón especialista (mano de obra) | 1.000 | 17.03 | 17.03 |
|  |  | Costes directos |  |  | 41.12 |

## Recursos

**666162SIK** u Adhesivo cementoso para la colocación de gres porcelánico, SikaCeram®-215 Flex de Sika, 25 kg, blanco
SikaCeram®-215 Flex Adhesivo de alto rendimiento flexible con doble consistencia y excelente trabajabilidad. Clase C2TE/C2E. Descripción del producto: Es un adhesivo cementoso listo para usar con la adición de agua. Especial para su colocación en cocinas, baños y obras de reforma. Usos: . Piezas de cerámica de pasta roja o blanca. . Gres extruido o monococción. . Gres porcelánico. En general, todo tipo de baldosas de baja absorción, que puedan tener problemas de adherencia con otros cementos adhesivos. Soportes: . Hormigón y mortero. . Ladrillo. . Yeso . Fibrocemento Se puede utilizar en suelos interiores y exteriores y paredes interiores
