# Rejuntado con SikaCeram® EpoxyGrout, mediante aplicación manual

- Propiedad del archivo: CONSTRUNARIO
- Formato: FIEBDC-3/2012
- Programa: Construnario Versión 3.51
- Fecha de los precios: 29/07/2024
- Divisa: EUR
- Código: sika-sau (10/09/2024)

**PUSIK311** m2 Rejuntado con SikaCeram® EpoxyGrout, mediante aplicación manual
Rejuntado mediante un mortero de rejuntado a base de resina epoxi bicomponente, de alta resistencia para el relleno de juntas y el rejuntado de baldosas, tipo R2T de acuerdo con la norma EN 12004 y tipo RG de acuerdo con la norma EN 13888, SikaCeram® EpoxyGrout o similar, con una resistencia a compresión mayor de 45 MPa (según EN 12808-3), aplicado a mano con ayuda de una llana de goma, siguiendo las indicaciones de la Hoja Técnica del producto, incluyendo suministro de materiales, aplicación, medios auxiliares y eliminación de residuos a vertedero. Incluso preparación de la mezcla con una batidora eléctrica

| Código | Ud | Descripción | Rendimiento | Precio | Importe |
|---|---|---|---|---|---|
| 445761SIK | kg | Mortero de rejuntado a base resina epoxi 2-20 mm, SikaCeram® EpoxyGrout de Sika, marfil (material; 30/07/2024) | 0.600 | 11.02 | 6.61 |
| MOC001 | h | Oficial 1ª (mano de obra) | 0.600 | 20.91 | 12.55 |
| MOC002 | h | Peón especialista (mano de obra) | 0.600 | 17.03 | 10.22 |
|  |  | Costes directos |  |  | 29.38 |

## Recursos

**445761SIK** kg Mortero de rejuntado a base resina epoxi 2-20 mm, SikaCeram® EpoxyGrout de Sika, marfil
SikaCeram® EpoxyGrout Mortero de rejuntado a base resina epoxi, de alta resistencia, para baldosas y azulejos con espesores de 2 a 20 mm. Descripción del producto SikaCeram® EpoxyGrout es un mortero de rejuntado a base de resina epoxi bicomponente, para relleno de juntas acorde a la norma EN 12004 R2T y EN 13888 RG. Usos . Para relleno de juntas y encolado de baldosas cerámicas y gresite vitreo . Adecuado para juntas sometidas a grandes tensiones mecánicas y solicitaciones químicas . Para revestimientos a limpieza con agua a alta presión . Adecuado para mataderos, industria láctea, laboratorios, piscinas, locales industriales, cocinas industriales, etc.
