# Revestimiento con SikaDecor®-801 Nature, mediante aplicación manual

- Propiedad del archivo: CONSTRUNARIO
- Formato: FIEBDC-3/2012
- Programa: Construnario Versión 3.51
- Fecha de los precios: 29/07/2024
- Divisa: EUR
- Código: sika-sau (10/09/2024)

**PUSIK315** m2 Revestimiento con SikaDecor®-801 Nature, mediante aplicación manual
Revestimiento de microcemento decorativo coloreado, de dos componentes, a base de aglomerados hidráulicos, resinas sintéticas, aditivos y colorantes, tanto para interiores como exteriores, tipo SikaDecor®-801 Nature o similar, con una adherencia mayor de 1 MPa, con un consumo aproximado de 1,8 kg/m2/mm, aplicado con ayuda de una llana, siendo si fuese necesario la aplicación de varias capas no siendo el espesor de capa superior a 1 mm, siguiendo las indicaciones de la Hoja Técnica del producto, incluyendo suministro de materiales, aplicación, medios auxiliares y eliminación de residuos a vertedero. Incluso preparación del soporte, limpieza a presión y aspiración de polvo. Incluso preparación de la mezcla con una batidora eléctrica

| Código | Ud | Descripción | Rendimiento | Precio | Importe |
|---|---|---|---|---|---|
| 466576SIK | kg | Revestimiento micromortero decorativo, 2 comp. coloreado c/pigmento, SikaDecor®-801 Nature de Sika. Blanco (material; 30/07/2024) | 1.000 | 7.93 | 7.93 |
| MOC001 | h | Oficial 1ª (mano de obra) | 0.400 | 20.91 | 8.36 |
| MOC002 | h | Peón especialista (mano de obra) | 0.400 | 17.03 | 6.81 |
| MQCELH2OL | h | Equipo lanza agua limpieza (maquinaria) | 0.050 | 4.44 | 0.22 |
| MQCECARENA | h | Equipo chorro de arena (maquinaria) | 0.050 | 4.18 | 0.21 |
| MQCEASPPOL | h | Equipo de aspiración de polvo (material) | 0.050 | 3.02 | 0.15 |
| MQCBH2O | h | Bomba de agua (maquinaria) | 0.050 | 1.42 | 0.07 |
|  |  | Costes directos |  |  | 23.75 |

## Recursos

**466576SIK** kg Revestimiento micromortero decorativo, 2 comp. coloreado c/pigmento, SikaDecor®-801 Nature de Sika. Blanco
SikaDecor®-801 Nature (Rodadeck S) Revestimiento de microcemento decorativo coloreado, para aplicaciones interiores Descripción del Producto SikaDecor®-801 Nature es un revestimiento de dos componentes, formulado a base de aglomerados hidráulicos, resinas sintéticas, aditivos y colorante, para aplicaciones decorativas en interior. Usos SikaDecor®-801 Nature es adecuado para la realización de: . Revestimientos continuos altamente decorativos de suelos y paredes interiores . Recubrimiento de muebles, estanterías, etc. . Recubrimiento de revestimientos antiguos de plaquetas o baldosas cerámicas . Aplicable en estancias interiores, así como en cocinas y baños. . Revestimiento de pavimentos peatonales en interiores sobre soportes de cementosos . Revestimiento decorativo para tiendas, oficinas, vestíbulos, zonas de exposición, viviendas, etc.
