# Sistema de pavimentos elásticos de poliuretano autonivelantes, Sika Comfortfloor® PS-23

- Propiedad del archivo: CONSTRUNARIO
- Formato: FIEBDC-3/2012
- Programa: Construnario Versión 3.51
- Fecha de los precios: 29/07/2024
- Divisa: EUR
- Código: sika-sau (10/09/2024)

**PUSIK320** m2 Sistema de pavimentos elásticos de poliuretano autonivelantes, Sika Comfortfloor® PS-23
Sistema de pavimentos elásticos de poliuretano autonivelante. Está especialmente diseñado para aplicaciones en interiores donde se requiere un alto confort bajo los pies, diseño, superficie sin juntas y una pisada suave. Cumple con Emisión Eurofins ensayado de acuerdo al proyecto AgBB y directivas de DiBt (AgBB – Comité de evaluación de cuestiones sanitarias de productos de edificación, DiBt – Instituto alemán de tecnología de la edificación), las muestras, los ensayos y la evaluación fue realizada según ISO – 16000, Informe Nº 770029B y En conformidad con LEED v2009 IEQc 4.2: Material de bajas emisiones- Pinturas y revestimientos. Cumple con las siguientes certificaciones: Clasificación contra incendios según EN 13501-1, Instituto de ensayos Hoch Fladungen Alemania, Informe nº KB-Hoch-090977; Material adecuado para Cleanroom® como parte del sistema Sika ComfortFloor® para la emisión de partículas y la resistencia biológica, Fraunhofer IPA, Alemania informe no. SI 1008-533; Reducción del ruido de impacto según EN ISO 140-8, informe Nº 102-B-08, Iba Institut Gottfried & Rolof Alemania; Resistencia a los cigarrillos apagados y encendidos según EN 1399 Método A_102-E-08; Determinación de la resistencia al desgaste EN 651:2004, indentación (recuperación de hendidura) EN 433:2004 y efecto del movimiento simulado de la pata del mueble según el informe EN 424:2002 391578-02 del instituto TFI de Aquisgrán, Alemania; Clase de emisión M1 aprobada por RTS Finlandia; Revestimiento de resina sintética según EN 13813:2002, Declaración de prestaciones (DoP) y provisto de marcado CE; Revestimiento de protección de superficies para hormigón según EN 1504-2:2004, Declaración de prestaciones (DoP) provisto de marcado CE. Con un espesor de entre 2 y 3 mm y acabado mate liso, el sistema consiste en una capa de imprimación de soporte con resina epoxi 100% solidos, de baja viscosidad, tipo Sikafloor®-150 o similar, bicomponente, provisto de marcado CE y Declaración de Prestaciones de acuerdo con EN 1504-2 - productos de protección superficial del hormigón – revestimiento y marcado CE y Declaración de Prestaciones de acuerdo con EN 13813 - Material de pavimento de resina para uso interno en edificios, con una relación de mezclado 74:26 con un consumo aproximado de 0,3-0,5 kg/m2/capa; aplicación de capa base elástica con Sikafloor®-3310 (AB) o similar, revestimiento autonivelante, elástico de PU, bicomponente, libre de disolventes, que reduce el ruido de pisadas, con certificado de bajas emisiones VOC en una relación de mezclado 79:21 con un consumo aproximado total de 1,4 kg/m2/mm; aplicado de capa de sellado con Sikafloor®-305 W o similar, revestimiento de sellado coloreado mate de poliuretano en base agua, bicomponente, con bajo contenido de VOC, muy poco olor, buena resistencia a los rayos UV, no amarillea, de fácil limpieza, en una sola capa, en una relación de mezclado 85:15 con un consumo total de 0,13 kg/m2según indicaciones de la Hoja Técnica del producto, incluyendo parte proporcional de preparación superficial de soporte, medias cañas, detalles, útiles/herramientas, y mano de obra de aplicación, suministro de materiales, medios auxiliares y eliminación de residuos a vertedero.

| Código | Ud | Descripción | Rendimiento | Precio | Importe |
|---|---|---|---|---|---|
| SIK_747078 | kg | Imprimación epoxi, de altas prestaciones y baja viscosidad., transparente, Sikafloor®-150 de Sika. 25 kg (material; 30/07/2024) | 0.400 | 25.95 | 10.38 |
| 704009SIK | kg | Resina de poliuretano autonivelante bicomponente, Sikafloor®-3310 de Sika (material) | 2.800 | 14.75 | 41.30 |
| SIK_730448 | kg | Revestimiento de poliuretano sellado bicomponente mate, Sikafloor®-305 W de Sika, RAL7037ca (material; 30/07/2024) | 0.260 | 40.08 | 10.42 |
| MOC001 | h | Oficial 1ª (mano de obra) | 0.250 | 20.91 | 5.23 |
| MOC002 | h | Peón especialista (mano de obra) | 0.250 | 17.03 | 4.26 |
| MGEN054 | h | Rodillo giratorio de hilos (maquinaria) | 0.010 | 3.6 | 0.04 |
| %CO5 | % | Costes indirectos (10/09/2024) | 4 % | 71.63 | 2.87 |
|  |  | Costes directos |  |  | 74.50 |

## Recursos

**SIK_747078** kg Imprimación epoxi, de altas prestaciones y baja viscosidad., transparente, Sikafloor®-150 de Sika. 25 kg
Sikafloor®-150 Imprimación epoxi, mortero de capa de raspado y mortero de revestimiento. Descripción del producto: Es una resina epoxi bi-componente, de baja viscosidad, multi propósito, la cual puede usarse como imprimación epoxi, mortero de nivelación y mortero de revestimiento. Usos: Solo puede ser utilizado por profesionales experimentados. . Imprimación para soportes de hormigón, soleras de cemento y morteros epoxi . Para soportes con absorción normal a alta. . Imprimación para todos los pavimentos Epoxi y PUR de Sika . Ligante para morteros autonivelantes y capas de mortero

**704009SIK** kg Resina de poliuretano autonivelante bicomponente, Sikafloor®-3310 de Sika
Sikafloor®-3310 Revestimiento de poliuretano autonivelante bicomponente libre de disolventes con certificado de bajas emisiones VOC (COV). Descripción del producto Es una resina de poliuretano aromático, bicomponente, autonivelante, elástica y libre de disolventes. Usos Puede ser usado solamente por profesionales con experiencia. . Capa de rodadura lisa y elástica para los sistemas Sika ComfortFloor®. . Especialmente adecuado para hospitales, escuelas, locales de venta, salas de exposición, vestíbulos, oficinas abiertas, museos. . Sólo para uso interior Características . Muy bajas emisiones de COV (VOC) . Libre de disolventes. . Permanentemente elástico . Muy buena resistencia mecánica . Reduce el sonido de impacto . Fácil aplicación . Acabado con bajo mantenimiento . Puede ser mezclado con arena de cuarzo.

**SIK_730448** kg Revestimiento de poliuretano sellado bicomponente mate, Sikafloor®-305 W de Sika, RAL7037ca
Capa de sellado de polireutano bicomponente, de color mate, para pavimentos de la gama Sika Comfortfloor Sikafloor®-305 W es un revestimiento de sellado mate coloreado, de poliuretano en base agua, bicomponente, bajo en COV. Base agua Muy bajo olor Resistencia al amarilleamiento y buena resistencia a rayos UVA
