# Sistema de pavimentos elásticos de poliuretano autonivelantes, Sika Comfortfloor® PS-65

- Propiedad del archivo: CONSTRUNARIO
- Formato: FIEBDC-3/2012
- Programa: Construnario Versión 3.51
- Fecha de los precios: 29/07/2024
- Divisa: EUR
- Código: sika-sau (10/09/2024)

**PUSIK321** m2 Sistema de pavimentos elásticos de poliuretano autonivelantes, Sika Comfortfloor® PS-65
Sistema de pavimentos elásticos de poliuretano autonivelantes que optimiza el equilibrio entre comodidad y dureza/robustez, de gran durabilidad. Es lo suficientemente flexible como para proporcionar comodidad en áreas donde el personal camina o permanece de pie por largos períodos de tiempo, pero lo suficientemente resistente como para soportar altos niveles de tráfico peatonal, ruedas de sillas y cargas rodadas. Reduce el ruido a impacto y la transmisión horizontal del ruido. Especialmente formulado para ser aplicado en clínicas, hospitales, oficinas, bibliotecas, guarderías, colegios, escuelas infantiles, tiendas comerciales, zonas de juegos en interior, baños, edificios residenciales, etc. En conformidad con Emisión Eurofins ensayado de acuerdo al proyecto AgBB y directivas de DiBt (AgBB – Comité de evaluación de cuestiones sanitarias de productos de edificación, DiBt – Instituto alemán de tecnología de la edificación), las muestras, los ensayos y la evaluación fue realizada según ISO – 16000, Informes Nº 771284A y 771284E. Cumple con las siguientes certificaciones: Clasificación contra incendios según EN 13501-1, Informe Nº 08-198, Ghent University; Reducción del ruido de impacto según EN ISO 140-8, informe Nº 102-B-08, Iba Institut Gottfried & Rolof Alemania; Determinación de la resistencia al desgaste EN651:2004, indentación EN 433:2004, idoneidad para sillas con ruedas EN425:1994 y efecto del movimiento simulado de la pata del mueble según los informes EN 424:2002 391575-02 y 391580-02 del instituto TFI institute Aachen Alemania; Idoneidad de las sillas con ruedas EN425:1994 prueba CSTB Informe de Francia R2EM-12-26037515; Avis Técnica 12/13-1653 por el CSTB Francia; Revestimiento de resina sintética según EN 13813:2002, Declaración de Prestaciones y provisto del marcado CE; Revestimiento para la protección de superficies de hormigón según EN 1504-2:2004, Declaración de Prestaciones y provisto de la marcado CE. Con un espesor 6 mm y acabado mate liso, el sistema consiste en una capa de adhesivo de poliuretano bicomponente, con un contenido del 100% en sólidos, con bajo contenido COV tipo Sikafloor® Comfort Adhesive o similar en una relación de mezclado 15:85 con un consumo aproximado total de 0,9 kg/m2; lámina de amortiguación prefabricada elaborada con caucho triturado con un ligante de poliuretano tipo Sikafloor®Comfort Regupol-6015 H o similar; Sikafloor® Comfort Porefiller o similar, sellador y tapa poros bicomponente de PUR para usarse sobre la manta Sikafloor® Comfort Regupol 6015 H o similar, con un contenido total de sólidos, con bajas emisiones de VOC, aplicado en dos capas, en una relación de mezclado 80:20 con un consumo aproximado de 0,5 kg/m2/capa; aplicación de capa base elástica con Sikafloor®-3310 (AB) o similar, revestimiento autonivelante, elástico de PU, bicomponente, libre de disolventes, que reduce el ruido de pisadas, con certificado de bajas emisiones VOC en una relación de mezclado 79:21 con un consumo aproximado total de 1,4 kg/m2/mm; aplicado de capa de sellado con Sikafloor®-305 W o similar, revestimiento de sellado coloreado mate de poliuretano en base agua, bicomponente, con bajo contenido de VOC, muy poco olor, buena resistencia a los rayos UV, no amarillea, de fácil limpieza, en una sola capa, en una relación de mezclado 85:15 con un consumo total de 0,13 kg/m2, según indicaciones de la Hoja Técnica del producto, incluyendo parte proporcional de preparación superficial de soporte, medias cañas, detalles, útiles/herramientas, y mano de obra de aplicación, suministro de materiales, medios auxiliares y eliminación de residuos a vertedero.

| Código | Ud | Descripción | Rendimiento | Precio | Importe |
|---|---|---|---|---|---|
| 174000SIK | kg | Adhesivo poliuretano bicomponente para gama Comfortfloor, Sikafloor® Comfort Adhesive de Sika (material; 30/07/2024) | 0.900 | 10.71 | 9.64 |
| SIK_670674 | m2 | Lamina amortiguadora de caucho de 4mm de espesor, 1,5x53m, Sikafloor® Comfort Regupol-6015 H de Sika (material; 30/07/2024) | 1.000 | 16.74 | 16.74 |
| 174003SIK | kg | Elemento bicomponente de PUR de los Sistemas Sika® ComfortFloor Pro®, Sikafloor® Comfort Porefiller de Sika (material; 30/07/2024) | 1.000 | 15.72 | 15.72 |
| 704009SIK | kg | Resina de poliuretano autonivelante bicomponente, Sikafloor®-3310 de Sika (material) | 2.800 | 14.75 | 41.30 |
| SIK_730448 | kg | Revestimiento de poliuretano sellado bicomponente mate, Sikafloor®-305 W de Sika, RAL7037ca (material; 30/07/2024) | 0.260 | 40.08 | 10.42 |
| MOC001 | h | Oficial 1ª (mano de obra) | 0.300 | 20.91 | 6.27 |
| MOC002 | h | Peón especialista (mano de obra) | 1.600 | 17.03 | 27.25 |
| %CO5 | % | Costes indirectos (10/09/2024) | 4 % | 127.34 | 5.09 |
|  |  | Costes directos |  |  | 132.43 |

## Recursos

**174000SIK** kg Adhesivo poliuretano bicomponente para gama Comfortfloor, Sikafloor® Comfort Adhesive de Sika
Sikafloor® Comfort Adhesive Adhesivo bicomponente de PUR que forma parte del sistema Sika® ComfortFloor Pro®. Descripción del producto: Es un adhesivo de poliuretano bicomponente, con un contenido del 100% en sólidos, con bajo contenido COV, usado para adherir el Sikafloor® Comfort Regupol-6015 H y el Sikafloor® Comfort Regupol-4580. Usos: . Adhesivo de alta calidad duradero, usado para adherir de forma permanente la capa de caucho granular sobre soportes de hormigón y cementosos. . Especialmente indicado para hospitales, colegios, comercios, salas de exposiciones, entrada de edificios, lobbies, oficinas abiertas, museos. . Para uso interior únicamente.

**SIK_670674** m2 Lamina amortiguadora de caucho de 4mm de espesor, 1,5x53m, Sikafloor® Comfort Regupol-6015 H de Sika
Sikafloor® Comfort Regupol-6015 H Lamina amortiguadora de caucho que forma parte del Sistema Sika® ComfortFloor® Pro. Descripción del producto: Es una lámina de amortiguación prefabricada elaborada con caucho triturado con un ligante de poliuretano. Usos: . Capa de amortiguación de caucho de alta calidad y durabilidad. . Especialmente indicado para hospitales, colegios, comercios, salas de exposiciones, entrada de edificios, lobbies, oficinas abiertas, museos. . Para uso interior únicamente.

**174003SIK** kg Elemento bicomponente de PUR de los Sistemas Sika® ComfortFloor Pro®, Sikafloor® Comfort Porefiller de Sika
Sikafloor® Comfort Porefiller Elemento bicomponente de PUR de los Sistemas Sika® ComfortFloor Pro® Descripción del producto: Es un elemento bicomponente de PUR, con un contenido total de sólidos, con bajo COV usado para sellar y nivelar. Usos: . Componente empleado para sellado y nivelación de la superficie permeable de la lámina de caucho granular prefabricadas, de alta calidad y durabilidad. . Especialmente indicado para hospitales, colegios, comercios, salas de exposiciones, entrada de edificios, lobbies, oficinas abiertas, museos. . Para uso interior únicamente.

**704009SIK** kg Resina de poliuretano autonivelante bicomponente, Sikafloor®-3310 de Sika
Sikafloor®-3310 Revestimiento de poliuretano autonivelante bicomponente libre de disolventes con certificado de bajas emisiones VOC (COV). Descripción del producto Es una resina de poliuretano aromático, bicomponente, autonivelante, elástica y libre de disolventes. Usos Puede ser usado solamente por profesionales con experiencia. . Capa de rodadura lisa y elástica para los sistemas Sika ComfortFloor®. . Especialmente adecuado para hospitales, escuelas, locales de venta, salas de exposición, vestíbulos, oficinas abiertas, museos. . Sólo para uso interior Características . Muy bajas emisiones de COV (VOC) . Libre de disolventes. . Permanentemente elástico . Muy buena resistencia mecánica . Reduce el sonido de impacto . Fácil aplicación . Acabado con bajo mantenimiento . Puede ser mezclado con arena de cuarzo.

**SIK_730448** kg Revestimiento de poliuretano sellado bicomponente mate, Sikafloor®-305 W de Sika, RAL7037ca
Capa de sellado de polireutano bicomponente, de color mate, para pavimentos de la gama Sika Comfortfloor Sikafloor®-305 W es un revestimiento de sellado mate coloreado, de poliuretano en base agua, bicomponente, bajo en COV. Base agua Muy bajo olor Resistencia al amarilleamiento y buena resistencia a rayos UVA
