# Sistema de pavimento elástico de poliuretano autonivelante con efecto mármol, Sika Comfortfloor® Marble FX

- Propiedad del archivo: CONSTRUNARIO
- Formato: FIEBDC-3/2012
- Programa: Construnario Versión 3.51
- Fecha de los precios: 29/07/2024
- Divisa: EUR
- Código: sika-sau (10/09/2024)

**PUSIK322** m2 Sistema de pavimento elástico de poliuretano autonivelante con efecto mármol, Sika Comfortfloor® Marble FX
Sistema de pavimentos elásticos de poliuretano autonivelante. Está especialmente diseñado para el sector sanitario, escuelas y universidades, museos y bibliotecas, comercios y edificios públicos, salas de exposiciones, recepciones y oficinas abiertas. Es un sistema confortable al caminar, sin juntas, tiene bajo mantenimiento, resistencia al deslizamiento y fácil limpieza. Cumple con Marcado CE y declaración de Prestaciones según EN 13813 material de revestimiento de resina para uso interior en edificios; revestimiento de suelo resiliente EN 425: 2002, Sika Comfortfloor® Marble FX, TFI, Informe de prueba No. 470537-01; material adecuado para salas limpias ISO 846, Sika Comfortfloor® Decorativo, Fraunhofer IPA, Informe de prueba No. SI 1008-533; comportamiento al fuego EN 9239-1, Sika Comfortfloor® PS-24, Universidad Gent Bélgica, Informe de prueba No. 14-529; reducción del ruido de impacto EN 140-8, Sika Comfortfloor® / Comfortfloor® Pro / Comfortfloor® Decorativo / Comfortfloor® Decorativo Pro, Gottfried & Rolof Institut Alemania, Informe de prueba No. 102-B-08. Con un espesor de entre 2,5 y 3 mm y acabado mate liso, el sistema consiste en una capa de imprimación de soporte con resina epoxi 100% solidos, de baja viscosidad, tipo Sikafloor®-150 o similar, bicomponente, provisto de marcado CE y Declaración de Prestaciones de acuerdo con EN 1504-2 - productos de protección superficial del hormigón – revestimiento y marcado CE y Declaración de Prestaciones de acuerdo con EN 13813 - Material de pavimento de resina para uso interno en edificios, con una relación de mezclado 74:26 con un consumo aproximado de 0,3-0,5 kg/m2/capa; aplicación de capa base elástica con Sikafloor®-3000 FX resina de poliuretano bicomponente, elastica, alifatica, autonivelante, conforme con LEED v2009 IEQc 4.2: Materiales de baja emisión - Pinturas y Revestimientos, con una relación de mezclado 75:25 con un consumo total de 1,4 kg/m2/capa; aplicado de capa de sellado con Sikafloor®-304 W poliuretano bicomponente, mate, en base agua, cumple con los requerimientos del LEED EQ Créditos 4.2: Materiales con Bajas Emisiones: Pinturas y Revestimientos, método de Ensayo de Referencia EPA 24 Contenido VOC < 100 g/l., cumple con las Emisiones Eurofins según el esquema AgBB y las guías DiBt (AgBB – Comité de Evaluación de Salud para los Productos de Construcción DiBt – German Institute for Building Technology). Según la norma ISO-16000, Informe nº 770027B; clasificación al fuego según la norma EN 13501-1, informe número KB-Hoch-090971, Test institute Hoch, Alemania; resistencia biológica certificada para el Sikafloor 304W bajo la Calificación CSM - ISO 846, muy bueno – Informe nº SI 1108-533 Fraunhofer IPA, Alemania, con una relación de mezclado 80:20 con un consumo total de 0,13 kg/m2/capa, según indicaciones de la Hoja Técnica del producto, incluyendo parte proporcional de preparación superficial de soporte, medias cañas, detalles, útiles/herramientas, y mano de obra de aplicación, suministro de materiales, medios auxiliares y eliminación de residuos a vertedero.

| Código | Ud | Descripción | Rendimiento | Precio | Importe |
|---|---|---|---|---|---|
| SIK_747422 | kg | Imprimación epoxi, de altas prestaciones y baja viscosidad., transparente, Sikafloor®-150 de Sika. 10 kg (material; 30/07/2024) | 0.400 | 27.01 | 10.80 |
| SIK_602362 | kg | Resina de poliuretano autonivelante bicomponente, Sikafloor®-3310 de Sika. Dust grey (material; 30/07/2024) | 2.800 | 21.64 | 60.59 |
| SIK_717545 | kg | Poliuretano bicomponente base agua para sellado sistemas Comfort, Sikafloor®-304 W (AB) de Sika, transparente (material; 30/07/2024) | 0.130 | 32.97 | 4.29 |
| MOC001 | h | Oficial 1ª (mano de obra) | 0.250 | 20.91 | 5.23 |
| MOC002 | h | Peón especialista (mano de obra) | 0.500 | 17.03 | 8.52 |
| MGEN054 | h | Rodillo giratorio de hilos (maquinaria) | 0.010 | 3.6 | 0.04 |
| %CO5 | % | Costes indirectos (10/09/2024) | 4 % | 89.47 | 3.58 |
|  |  | Costes directos |  |  | 93.05 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**SIK_602362** kg Resina de poliuretano autonivelante bicomponente, Sikafloor®-3310 de Sika. Dust grey
Pavimento confortable a base de poliuretano bicomponente, elástico, autonivelante, con bajo contenido en VOC Sikafloor®-3310 es una resina de poliuretano aromática, bicomponente, autonivelante, elástica y libre de disolventes. Muy bajas emisiones de VOC Libre de disolventes Permanentemente elástico

**SIK_717545** kg Poliuretano bicomponente base agua para sellado sistemas Comfort, Sikafloor®-304 W (AB) de Sika, transparente
Sikafloor®-304 W Capa de sellado mate bicomponente de PUR de los sistemas Sika ComfortFloor® Decorative y Sika ComfortFloor® Decorative Pro Descripción del Producto El Sikafloor®-304 W es una capa de sellado mate de poliuretano bicomponente en base agua, con muy bajo contenido en VOC. Usos Capa de sellado mate para los sistemas Sika® ComfortFloor®
