# Sistema de pavimento de resina epoxi acrílica en base de agua para soportes de hormigón, Sikafloor® Multicoat AB-10

- Propiedad del archivo: CONSTRUNARIO
- Formato: FIEBDC-3/2012
- Programa: Construnario Versión 3.51
- Fecha de los precios: 29/07/2024
- Divisa: EUR
- Código: sika-sau (10/09/2024)

**PUSIK323** m2 Sistema de pavimento de resina epoxi acrílica en base de agua para soportes de hormigón, Sikafloor® Multicoat AB-10
Sistema de pavimentos de resina epoxi acrílica coloreada en base agua, basado en la tecnología coelástica para soportes de hormigón y cemento. El sistema proporciona un acabado liso y semibrillante para superficies que son adecuadas para pavimentos deportivos, áreas de demarcación y exposición al tráfico rodado ligero, para uso interior y exterior, con un espesor aproximado de entre 2 y 3 mm; el sistema consiste en una capa de imprimación al soporte con resina epoxi en base de agua de alta viscosidad, tipo Sikafloor®-154 W o similar, bicomponente, adherencia después de 28 días/23ºC/50% h.r. en hormigón endurecido 3,7 MPa (según UNE EN 13892-8), resistencia a abrasión aproximadamente a 72 mg a 8 días/23ºC abrasímetro Taber (CS10/1000 g/1000 c), con un mezclado 80:20 de CompA:CompB (en peso), aplicado mediante brocha, rodillo o rastra de goma, con un consumo aproximado de 0,9 kg/m2; capa de rodadura con revestimiento híbrido de resina epoxi acrílico en base agua, de color, basado en tecnología co-elástica, tipo Sikafloor®-2100 o similar, bicomponente, provisto del marcado CE según la norma EN 1504-2 (protección superficial para hormigón- revestimiento) y EN 13813 (revestimiento de resina para uso interno en edificios), adherencia a tracción directa mayor de 1,5 MPa (según UNE EN 1542), resistencia a tracción aproximadamente a 2,7 (según UNE EN ISO 527-1/2), con un mezclado 96:4 de CompA:CompB (en peso), repartido uniformemente usando una rastra de goma hasta conseguir el espesor requerido con un consumo aproximado de 0,8 kg/m2/capa, mezclado en proporción 1:1 con arena de granulometría 0,1-0,3 mm tipo Sikadur®-501 o similar; capa de sellado con revestimiento híbrido de resina epoxi acrílico en base agua, de color, basado en tecnología co-elástica, tipo Sikafloor®-2100 o similar, bicomponente, provisto del marcado CE según la norma EN 1504-2 (Protección superficial para hormigón- revestimiento) y EN 13813 (revestimiento de resina para uso interno en edificios), adherencia a tracción directa mayor de 1,5 MPa (según UNE EN 1542), resistencia a tracción aproximadamente a 2,7 (según UNE EN ISO 527-1/2), con un mezclado 96:4 de CompA:CompB (en peso), distribuido uniformemente con una rastra de goma, y luego el exceso con un rodillo de pelo corto, en dos direcciones en ángulo recto el uno con el otro, con un consumo aproximado de 0,4 kg/m2, según indicaciones de la Hoja Técnica del producto, incluyendo parte proporcional de preparación superficial de soporte, medias cañas, detalles, útiles/herramientas, y mano de obra de aplicación, suministro de materiales, medios auxiliares y eliminación de residuos a vertedero

| Código | Ud | Descripción | Rendimiento | Precio | Importe |
|---|---|---|---|---|---|
| 436436SIK | kg | Imprimación epoxi de 2 componentes, en base agua p/sop. porosos, Sikafloor®-154 W de Sika. Gris transparente (material; 30/07/2024) | 0.900 | 7.33 | 6.60 |
| 512347SIK | kg | Resina epoxi de exterior con tecnología coelástica azul oscuro, Sikafloor® 2100 de Sika, blanco (material; 30/07/2024) | 0.400 | 11.55 | 4.62 |
| 178954SIK | kg | Arena para autonivelantes, 0,08-0,3 mm Sikadur®-501 de Sika (material; 30/07/2024) | 0.400 | 0.69 | 0.28 |
| MOC001 | h | Oficial 1ª (mano de obra) | 0.350 | 20.91 | 7.32 |
| MOC002 | h | Peón especialista (mano de obra) | 0.350 | 17.03 | 5.96 |
| MGEN054 | h | Rodillo giratorio de hilos (maquinaria) | 0.010 | 3.6 | 0.04 |
| %CO5 | % | Costes indirectos (10/09/2024) | 4 % | 24.82 | 0.99 |
|  |  | Costes directos |  |  | 25.81 |

## Recursos

**436436SIK** kg Imprimación epoxi de 2 componentes, en base agua p/sop. porosos, Sikafloor®-154 W de Sika. Gris transparente
Sikafloor®-154 W (Copsafloor 560 W) Imprimación epoxi de dos componentes, en base agua para soportes porosos Descripción del Producto Sikafloor®-154 W es una imprimación bicomponente, a base de resinas epoxi en base agua, libre de disolventes. Usos Imprimación y promotor de adherencia sobre soportes correctamente preparados de: . Capas cementosas . Hormigón . Imprimación en pavimentos deportivos . Capa de sellado en pavimentos deportivos . Revestimiento para carriles bici, etc

**512347SIK** kg Resina epoxi de exterior con tecnología coelástica azul oscuro, Sikafloor® 2100 de Sika, blanco
Sikafloor® 2100 Revestimiento multifuncional, con tecnología co-elástica en base agua, coloreado, bicomponente. Descripción del producto Sikafloor® 2100 es un ligante a base de tecnología co-elástica en dispersión acuosa, especialmente diseñado para la realización de pavimentos continuos, tanto interiores como exteriores. Admite la adición de áridos seleccionados, para conseguir sistemas aptos para el tráfico rodado ligero. Usos . Pavimentos exteriores e interiores resistentes al tráfico rodado ligero . Pavimentos polivalentes deportivos . Revestimiento para carriles bici, viales en parques y zonas recreativas . Revestimiento de zonas de paso peatonal, aceras, accesos a viviendas, etc.

**178954SIK** kg Arena para autonivelantes, 0,08-0,3 mm Sikadur®-501 de Sika
Sikadur®-501 Usos: . Elaboración de morteros autonivelantes, utilizando como ligante el Sikafloor® -261. . Arena de espolvorear para mejorar la adherencia de capas de acabado fino.
