# Sikafloor® MultiDur EB-14

- Propiedad del archivo: CONSTRUNARIO
- Formato: FIEBDC-3/2012
- Programa: Construnario Versión 3.51
- Fecha de los precios: 30/07/2024
- Divisa: EUR
- Código: sika-sau (10/09/2024)

**PUSIK325** m2 Sikafloor® MultiDur EB-14 (29/07/2024)
Sistema antideslizante epoxi coloreado de rápido curado, que proporciona una superficie resistente, buena resistencia química, bajo olor, bajo mantenimiento, resistencia al deslizamiento con acabado brillante. Espesor de 2- 3 mm, para uso interior y medias-altas solicitaciones de carga. Certificado antideslizante de acuerdo a DIN 51130, clase R11 V4, Reporte No.020108-13-16, Roxeler Institute, Octubre 2013, Alemania, Certificado antideslizante de acuerdo a DIN 51130, clase R12 V6, Reporte No.020108-13-18, Roxeler Institute, Octubre 2013, Alemania, Certificado como sistema de protección superficial OS 8 de acuerdo a DIN EN 1504-2 y DIN V 18026. El sistema está compuesto de una imprimación con Sikafloor®-150 o similar mezclado con arena Sikadur®-501 en proporción 2:1, con un consumo de 1,8 kg/m2/producto, espolvoreo de arena Sikadur®-510 con un consumo de 6 kg/m2 y una capa de Sikafloor®-264 o similar, con un consumo de 0,8 kg/m2 , provisto del marcado CE según la norma EN 1504-2 y EN 13813, adherencia al soporte mayor de 1,5 MPa (rotura del hormigón, según EN 1542), reacción al fuego Bfl-S1 según la DIN EN 13501-1, aplicado mediante llana dentada y rodillo de pelo corto,, según indicaciones de la Hoja Técnica del producto, incluyendo parte proporcional de preparación superficial de soporte, medias cañas, detalles, útiles/herramientas, y mano de obra de aplicación, suministro de materiales, medios auxiliares y eliminación de residuos a vertedero.

| Código | Ud | Descripción | Rendimiento | Precio | Importe |
|---|---|---|---|---|---|
| SIK_747422 | kg | Imprimación epoxi, de altas prestaciones y baja viscosidad., transparente, Sikafloor®-150 de Sika. 10 kg (material) | 1.200 | 27.01 | 32.41 |
| 178954SIK | kg | Arena para autonivelantes, 0,08-0,3 mm Sikadur®-501 de Sika (material) | 0.600 | 0.69 | 0.41 |
| 118764SIK | kg | Arena para antiderrapantes, semigrueso 0,4-1,0 mm Sikadur®-510 de Sika (material) | 6.000 | 0.38 | 2.28 |
| 401266SIK | kg | Epoxi bicomponente para sellado liso y antideslizante, Sikafloor®-264 de Sika, RAL 5012 (material) | 0.800 | 16.91 | 13.53 |
| MOC001 | h | Oficial 1ª (mano de obra; 29/07/2024) | 0.200 | 20.91 | 4.18 |
| MOC002 | h | Peón especialista (mano de obra; 29/07/2024) | 0.250 | 17.03 | 4.26 |
| %CO5 | % | Costes indirectos (10/09/2024) | 4 % | 57.07 | 2.28 |
|  |  | Costes directos |  |  | 59.35 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**178954SIK** kg Arena para autonivelantes, 0,08-0,3 mm Sikadur®-501 de Sika
Sikadur®-501 Usos: . Elaboración de morteros autonivelantes, utilizando como ligante el Sikafloor® -261. . Arena de espolvorear para mejorar la adherencia de capas de acabado fino.

**118764SIK** kg Arena para antiderrapantes, semigrueso 0,4-1,0 mm Sikadur®-510 de Sika
Sikadur®-510 Usos: . Arena para sistemas antideslizantes de tipo semigrueso.

**401266SIK** kg Epoxi bicomponente para sellado liso y antideslizante, Sikafloor®-264 de Sika, RAL 5012
Sikafloor®-264 Epoxi bicomponente para sellado liso y antideslizante Descripción del producto Sikafloor®-264 es una resina epoxi bicomponente, económica, libre de disolventes y coloreada. Composición epoxi totalmente sólida según método de ensayo de Deustche Bauchemie. Usos . Capa de sellado liso para revestimientos de cemento y de hormigón sometido a cargas medías ej. zonas de almacenamiento y reunión, talleres de mantenimiento, garajes y rampas de carga.. . Capa de sellado para sistemas antideslizantes para aparcamientos de varias plantas y subterráneos, hangares de mantenimiento y zonas de proceso húmedo, por ejemplo industrias alimentarias y de bebidas.
