# Sikafloor® Multidur EB-24 o similar

- Propiedad del archivo: CONSTRUNARIO
- Formato: FIEBDC-3/2012
- Programa: Construnario Versión 3.51
- Fecha de los precios: 30/07/2024
- Divisa: EUR
- Código: sika-sau (10/09/2024)

**PUSIK327** m2 Sikafloor® Multidur EB-24 o similar (29/07/2024)
Sistema de revestimiento de pavimento epoxi antideslizante, coloreado, de alta resistencia mecánica Sikafloor® Multidur EB-24 o similar con rango de espesores de 2-4 mm. Prueba de clasificación de incendios, Bfl-S1 según la norma DIN EN 13501-1, informe nº 2007-B-0181/15, Alemania, julio de 2007. El sistema está compuesto de una imprimación con Sikafloor®-150 o similar con un consumo de 0,3 kg/m2, una capa autonivelante con Sikafloor®-264 mezclado con arena Sikadur®-501 en proporción 1:1, aplicado en 2 mm con un consumo de 2,0 kg/m2/producto, espolvoreo de arena Sikadur®-510 con un consumo de 6 kg/m2 y una capa de sellado con Sikafloor®-264 o similar, con un consumo de 0,8 kg/m2 , provisto del marcado CE según la norma EN 1504-2 y EN 13813, adherencia al soporte mayor de 1,5 MPa (rotura del hormigón, según EN 1542), reacción al fuego Bfl-S1 según la DIN EN 13501-1, aplicado mediante llana dentada y rodillo de pelo corto, según indicaciones de la Hoja Técnica del producto, incluyendo parte proporcional de preparación superficial de soporte, medias cañas, detalles, útiles/herramientas, y mano de obra de aplicación, suministro de materiales, medios auxiliares y eliminación de residuos a vertedero.

| Código | Ud | Descripción | Rendimiento | Precio | Importe |
|---|---|---|---|---|---|
| SIK_747422 | kg | Imprimación epoxi, de altas prestaciones y baja viscosidad., transparente, Sikafloor®-150 de Sika. 10 kg (material) | 0.400 | 27.01 | 10.80 |
| 178954SIK | kg | Arena para autonivelantes, 0,08-0,3 mm Sikadur®-501 de Sika (material) | 2.000 | 0.69 | 1.38 |
| 118764SIK | kg | Arena para antiderrapantes, semigrueso 0,4-1,0 mm Sikadur®-510 de Sika (material) | 6.000 | 0.38 | 2.28 |
| 401266SIK | kg | Epoxi bicomponente para sellado liso y antideslizante, Sikafloor®-264 de Sika, RAL 5012 (material) | 2.800 | 16.91 | 47.35 |
| MOC001 | h | Oficial 1ª (mano de obra; 29/07/2024) | 0.300 | 20.91 | 6.27 |
| MOC002 | h | Peón especialista (mano de obra; 29/07/2024) | 0.400 | 17.03 | 6.81 |
| %CO5 | % | Costes indirectos (10/09/2024) | 4 % | 74.89 | 3.00 |
|  |  | Costes directos |  |  | 77.89 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**178954SIK** kg Arena para autonivelantes, 0,08-0,3 mm Sikadur®-501 de Sika
Sikadur®-501 Usos: . Elaboración de morteros autonivelantes, utilizando como ligante el Sikafloor® -261. . Arena de espolvorear para mejorar la adherencia de capas de acabado fino.

**118764SIK** kg Arena para antiderrapantes, semigrueso 0,4-1,0 mm Sikadur®-510 de Sika
Sikadur®-510 Usos: . Arena para sistemas antideslizantes de tipo semigrueso.

**401266SIK** kg Epoxi bicomponente para sellado liso y antideslizante, Sikafloor®-264 de Sika, RAL 5012
Sikafloor®-264 Epoxi bicomponente para sellado liso y antideslizante Descripción del producto Sikafloor®-264 es una resina epoxi bicomponente, económica, libre de disolventes y coloreada. Composición epoxi totalmente sólida según método de ensayo de Deustche Bauchemie. Usos . Capa de sellado liso para revestimientos de cemento y de hormigón sometido a cargas medías ej. zonas de almacenamiento y reunión, talleres de mantenimiento, garajes y rampas de carga.. . Capa de sellado para sistemas antideslizantes para aparcamientos de varias plantas y subterráneos, hangares de mantenimiento y zonas de proceso húmedo, por ejemplo industrias alimentarias y de bebidas.
