# Sikafloor® Multidur ES-14 o similar

- Propiedad del archivo: CONSTRUNARIO
- Formato: FIEBDC-3/2012
- Programa: Construnario Versión 3.51
- Fecha de los precios: 29/07/2024
- Divisa: EUR
- Código: sika-sau (10/09/2024)

**PUSIK328** m2 Sikafloor® Multidur ES-14 o similar
Sistema de pavimento rígido, liso y coloreado basado en resinas epoxi, en áreas de producción y procesamiento, almacenes, cubiertas de aparcamientos con espesor de 0,6-0,8 mm. El sistema está compuesto por una imprimación con Sikafloor®-150, o similar, con un consumo de 0,3 kg/m2 y con una capa de sellado con Sikafloor®-264 o similar con los siguientes certificados: Certificado de emisión de partículas Sikafloor -264 CSM Statement of Qualification –ISO 14644-1, clase 4 Ensayo nº SI 0904-480 y GMP Clase A, Ensayo nº SI 1008-533; Buenas resistencias biológicas conforme a ISO 846, CSM Ensayo Nº 1008-533; Resina epoxi de sellado que cumple con los requisitos de EN 1504-2:2004 y EN 13813:2002, Dop 01 080 01 02 050 0 000003 1053, certificado por el Organismo de de Control de Producción nº 0921, certificado 2017, y provisto del Marcado CE; Certificado de emisión de gases Sikafloor® -264 CSM Declaración de Cualificación – ISO 14644-8, clase 6,5 – Informe nº SI 0904 480; Clasificación al fuego de acuerdo con EN 13501-1, Informe nº 2007-B-0181/16, MPA Dresden, Alemania, Febrero 2007; Certificado de conformidad ISEGA 36314 U 13; Sikafloor®-264 cumple con los requisitos de LEED EQ Credit 4.2: Materiales de baja emisión: Pinturas & Revestimientos. SCAQMD Método 304-91 Contenido en VOC < 100 g/l, con un mezclado 79:21 de CompA:CompB (partes en peso) y un consumo de 0,25 kg/m2 y capa (se recomienda aplicar en dos capas) aplicado mediante rodillo de pelo corto, según indicaciones de la Hoja Técnica del producto, incluyendo parte proporcional de preparación superficial de soporte, medias cañas, detalles, útiles/herramientas, y mano de obra de aplicación, suministro de materiales, medios auxiliares y eliminación de residuos a vertedero.

| Código | Ud | Descripción | Rendimiento | Precio | Importe |
|---|---|---|---|---|---|
| SIK_747422 | kg | Imprimación epoxi, de altas prestaciones y baja viscosidad., transparente, Sikafloor®-150 de Sika. 10 kg (material; 30/07/2024) | 0.400 | 27.01 | 10.80 |
| 401266SIK | kg | Epoxi bicomponente para sellado liso y antideslizante, Sikafloor®-264 de Sika, RAL 5012 (material; 30/07/2024) | 0.500 | 16.91 | 8.46 |
| MOC001 | h | Oficial 1ª (mano de obra) | 0.200 | 20.91 | 4.18 |
| MOC002 | h | Peón especialista (mano de obra) | 0.250 | 17.03 | 4.26 |
| %CO5 | % | Costes indirectos (10/09/2024) | 4 % | 27.70 | 1.11 |
|  |  | Costes directos |  |  | 28.81 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**401266SIK** kg Epoxi bicomponente para sellado liso y antideslizante, Sikafloor®-264 de Sika, RAL 5012
Sikafloor®-264 Epoxi bicomponente para sellado liso y antideslizante Descripción del producto Sikafloor®-264 es una resina epoxi bicomponente, económica, libre de disolventes y coloreada. Composición epoxi totalmente sólida según método de ensayo de Deustche Bauchemie. Usos . Capa de sellado liso para revestimientos de cemento y de hormigón sometido a cargas medías ej. zonas de almacenamiento y reunión, talleres de mantenimiento, garajes y rampas de carga.. . Capa de sellado para sistemas antideslizantes para aparcamientos de varias plantas y subterráneos, hangares de mantenimiento y zonas de proceso húmedo, por ejemplo industrias alimentarias y de bebidas.
