# Sikafloor® Multidur ES-24 o similar

- Propiedad del archivo: CONSTRUNARIO
- Formato: FIEBDC-3/2012
- Programa: Construnario Versión 3.51
- Fecha de los precios: 29/07/2024
- Divisa: EUR
- Código: sika-sau (10/09/2024)

**PUSIK328a** m2 Sikafloor® Multidur ES-24 o similar
Sistema de revestimiento de pavimento epoxi liso, unicolor, Sikafloor® Multidur ES-24 o similar con rango de espesores de 1,5-3 mm. Buena resistencia biológica según ISO 846, Informe CSM nº 1008-533, Clasificación en caso de incendio de acuerdo con la norma EN 13501-1, informe nº 2007-B-0181/14, MPA Dresden, Alemania, febrero de 2007, Certificado de emisión de partículas Sikafloor -264 CSM Statement of Qualification –ISO 14644-1, clase 4 Ensayo nº SI 0904-480 y GMP Clase A, Ensayo nº SI 1008-533, Buenas resistencias biológicas conforme a ISO 846,CSM Ensayo Nº 1008-533, Resina epoxi de sellado que cumple con los requisitos de EN 1504-2:2004 y EN 13813:2002, Dop 01 080 01 02 050 0 000003 1053, certificado por el Organismo de de Control de Producción nº 0921, certificado 2017, y provisto del Marcado CE, Certificado de emisión de gases Sikafloor® -264 CSM Declaración de Cualificación – ISO 14644-8, clase 6,5 – Informe nº SI 0904 480, Clasificación al fuego de acuerdo con EN 13501-1, Informe nº 2007-B-0181/16, MPA Dresden, Alemania, Febrero 2007, Certificado de conformidad ISEGA 36314 U 13. El sistema está compuesto por una imprimación con Sikafloor®-150, o similar, con un consumo de 0,3 kg/m2, con una capa autonivelante con Sikafloor®-264 o similar mezclado con arena Sikadur®-501 en proporción 1:1, aplicado en 2 mm con un consumo de 1,9 kg/m2/producto, provisto del marcado CE según la norma EN 1504-2 y EN 13813, adherencia al soporte mayor de 1,5 MPa (rotura del hormigón, según ISO 4624), reacción al fuego Bfl-S1, clasificación al fuego de acuerdo con 13501-1, con certificado de conformidad ISEGA 36314 U 13, buena resistencia biológica conforme a ISO 846, certificado de emisión de gases declaración de cualificación ISO 14644-8, con una dureza shore de 76 según DIN 53 505 y resistencia a abrasión de 35 mg según DIN 53 109 (Prueba de abrasión Taber), aplicado mediante llana dentada y rodillo de pelo corto, según indicaciones de la Hoja Técnica del producto, incluyendo parte proporcional de preparación superficial de soporte, medias cañas, detalles, útiles/herramientas, y mano de obra de aplicación, suministro de materiales, medios auxiliares y eliminación de residuos a vertedero.

| Código | Ud | Descripción | Rendimiento | Precio | Importe |
|---|---|---|---|---|---|
| SIK_747422 | kg | Imprimación epoxi, de altas prestaciones y baja viscosidad., transparente, Sikafloor®-150 de Sika. 10 kg (material; 30/07/2024) | 0.400 | 27.01 | 10.80 |
| 178954SIK | kg | Arena para autonivelantes, 0,08-0,3 mm Sikadur®-501 de Sika (material; 30/07/2024) | 1.900 | 0.69 | 1.31 |
| 401266SIK | kg | Epoxi bicomponente para sellado liso y antideslizante, Sikafloor®-264 de Sika, RAL 5012 (material; 30/07/2024) | 1.900 | 16.91 | 32.13 |
| MOC001 | h | Oficial 1ª (mano de obra) | 0.300 | 20.91 | 6.27 |
| MOC002 | h | Peón especialista (mano de obra) | 0.400 | 17.03 | 6.81 |
| %CO5 | % | Costes indirectos (10/09/2024) | 4 % | 57.32 | 2.29 |
|  |  | Costes directos |  |  | 59.61 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**178954SIK** kg Arena para autonivelantes, 0,08-0,3 mm Sikadur®-501 de Sika
Sikadur®-501 Usos: . Elaboración de morteros autonivelantes, utilizando como ligante el Sikafloor® -261. . Arena de espolvorear para mejorar la adherencia de capas de acabado fino.

**401266SIK** kg Epoxi bicomponente para sellado liso y antideslizante, Sikafloor®-264 de Sika, RAL 5012
Sikafloor®-264 Epoxi bicomponente para sellado liso y antideslizante Descripción del producto Sikafloor®-264 es una resina epoxi bicomponente, económica, libre de disolventes y coloreada. Composición epoxi totalmente sólida según método de ensayo de Deustche Bauchemie. Usos . Capa de sellado liso para revestimientos de cemento y de hormigón sometido a cargas medías ej. zonas de almacenamiento y reunión, talleres de mantenimiento, garajes y rampas de carga.. . Capa de sellado para sistemas antideslizantes para aparcamientos de varias plantas y subterráneos, hangares de mantenimiento y zonas de proceso húmedo, por ejemplo industrias alimentarias y de bebidas.
