# Sistema Sikafloor® Multidur ES-31

- Propiedad del archivo: CONSTRUNARIO
- Formato: FIEBDC-3/2012
- Programa: Construnario Versión 3.51
- Fecha de los precios: 29/07/2024
- Divisa: EUR
- Código: sika-sau (10/09/2024)

**PUSIK328c** m2 Sistema Sikafloor® Multidur ES-31
Sistema de pavimento rígido, liso y coloreado basado en resinas epoxi de alta resistencia química y mecánica, con un espesor de 2-3 mm para aplicaciones en superficies de hormigón y solado con alta exposición química y mecánica, con los siguientes certificados: Pruebas de fuego EN 13501-1, Sikafloor® MultiDur ES-31, Universidad de Gante. El sistema está compuesto por una imprimación con Sikafloor®-150, o similar, con un consumo de 0,3 kg/m2 y con una capa de sellado con Sikafloor®-381 o similar, que tiene los siguientes certificados: Idoneidad para salas limpias Sikafloor®, Fraunhofer IPA, Informe nº SI 1008-533; Marcado CE y declaración de prestaciones basada en la norma EN 13813:2002 Material de solado y soleras - Material de solado - Propiedades y requisitos - Material de solado de resina sintética; Marcado CE y declaración de prestaciones basada en la norma EN 1504-2:2004 Productos y sistemas para la protección y reparación de estructuras de hormigón - Sistemas de protección superficial para hormigón - Revestimiento; con un mezclado 85:15 de CompA: CompB (partes en peso) mezclado con arena Sikadur®-501 en proporción 1:0,1 (para una temperatura de 15-20ºC, para otras temperaturas habría que ir a la hoja de datos del sistema), aplicado en 2 mm con un consumo de 1,8 kg/m2/mm aglutinante más arena de cuarzo, aplicado mediante rodillo de pelo corto, según indicaciones de la Hoja Técnica del producto, incluyendo parte proporcional de preparación superficial de soporte, medias cañas, detalles, útiles/herramientas, y mano de obra de aplicación, suministro de materiales, medios auxiliares y eliminación de residuos a vertedero.

| Código | Ud | Descripción | Rendimiento | Precio | Importe |
|---|---|---|---|---|---|
| SIK_747422 | kg | Imprimación epoxi, de altas prestaciones y baja viscosidad., transparente, Sikafloor®-150 de Sika. 10 kg (material; 30/07/2024) | 0.400 | 27.01 | 10.80 |
| 178954SIK | kg | Arena para autonivelantes, 0,08-0,3 mm Sikadur®-501 de Sika (material; 30/07/2024) | 0.150 | 0.69 | 0.10 |
| 685054SIK | kg | Revestimiento autonivelante epoxi bicomponente, Sikafloor®-381de Sika. RAL7032 (material; 30/07/2024) | 1.650 | 27.76 | 45.80 |
| MOC001 | h | Oficial 1ª (mano de obra) | 0.300 | 20.91 | 6.27 |
| MOC002 | h | Peón especialista (mano de obra) | 0.400 | 17.03 | 6.81 |
| %CO5 | % | Costes indirectos (10/09/2024) | 4 % | 69.78 | 2.79 |
|  |  | Costes directos |  |  | 72.57 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**178954SIK** kg Arena para autonivelantes, 0,08-0,3 mm Sikadur®-501 de Sika
Sikadur®-501 Usos: . Elaboración de morteros autonivelantes, utilizando como ligante el Sikafloor® -261. . Arena de espolvorear para mejorar la adherencia de capas de acabado fino.

**685054SIK** kg Revestimiento autonivelante epoxi bicomponente, Sikafloor®-381de Sika. RAL7032
Sikafloor®-381 Revestimiento autonivelante epoxi bicomponente, de altas resistencias químicas y mecánicas Descripción del producto El Sikafloor®-381 es una resina epoxi bicomponente, autonivelante, pigmentada, y de grandes resistencias químicas. Compuesto epoxi totalmente sólido de acuerdo con el método de ensayo Deutsche Bauchemie e.V. (Asociación Alemana para productos químicos de construcción). Usos Revestimiento de altas resistencias químicas y mecánicas para superficies horizontales de hormigón en cubetos de contención para proteger el agua de líquidos contaminantes (según tabla de resistencias).
