# Sistema Sikafloor® Sika MultiDur ES-56 ESD

- Propiedad del archivo: CONSTRUNARIO
- Formato: FIEBDC-3/2012
- Programa: Construnario Versión 3.51
- Fecha de los precios: 30/07/2024
- Divisa: EUR
- Código: sika-sau (10/09/2024)

**PUSIK328d** m2 Sistema Sikafloor® Sika MultiDur ES-56 ESD (29/07/2024)
Sistema de pavimentos ESD epoxi con acabado liso, Sikafloor® MultiDur ES-56 ESD, diseñado para disipar las cargas electrostáticas (ESD) y proteger electrostáticamente al personal y a los equipos sensibles situados en las áreas protegidas electrostáticamente (EPA). Espesor de aprox 2 mm, para uso en instalaciones farmacéuticas, automovilísticas, electrónicas o centro de datos, siempre que sea usado en interiores, con Homologación para productos de protección ESD según IEC 61340, Instituto RISE, nº ESD-20-0024, rev 1. El sistema está compuesto de una imprimación epoxi bicomponente de tipo Sikafloor-150 o similar con un consumo aproximado de 0,3-0,5 kg/m2, con un mezclado 74:26 de CompA: CompB (partes en peso); colocación de Kit de conexión a tierra Earthing Connection con 1 punto de tierra cada 200-300 m2 (min. dos puntos por estancia), aplicación de imprimación bicomponente electrostáticamente conductiva epoxi, Sikafloor®-220 W Conductive o similar, con un mezclado 83:17 de CompA: CompB (partes en peso), con un consumo aproximado de 0,08-0,1 kg/m2, sellado con revestimiento epoxi bicomponente para pavimentos de resina epoxi electrostática disipativa, Sikafloor®-2350 ESD o similar, con un mezclado 82:18 de CompA: CompB (partes en peso), con marcado CE y declaración de prestaciones según EN 13813: 2002 - Material de revestimiento y pavimentos - Material de revestimiento de resina sintética, marcado CE y Declaración de Prestaciones según EN 1504-2: 2004 - Productos y sistemas para la reparación y protección de estructuras de hormigón - Parte 2: Sistemas de protección de superficies para hormigón - Recubrimiento, informe de clasificación de incendios, EN 13238, Universidad de Gante, Informe n. ° 20-1069-02, resistencia al deslizamiento DIN 51130, Sikafloor®- 2350 ESD, Roxeler, Certificado No. 020243-20-3; 020243-20-3a, resistencia al deslizamiento DIN 51130, Sikafloor®- 2350 ESD, Roxel, y con certificaciones ambientales como: conformidad con LEED v4 MRc 2 (Opción 1): Divulgación y Optimización de productos de construcción - Declaraciones medioambientales de productos, conformidad con LEED v4 MRc 4 (Opción 2): Divulgación y optimización de productos de construcción - Ingredientes de materiales, conformidad con LEED v4 EQc 2: materiales de baja emisión, declaración de producto ambiental IBU (EPD) disponible, certificado de emisión de COV según los requisitos de aprobación AgBB y DIBt, clase A + según el Reglamento francés sobre emisiones de COV, más 20% en peso de arena tipo Sikadur 501 o similar, con un consumo aproximado de 1,5 a 2,5 kg/m2 para un acabado liso, con una capa opcional de desgaste con un consumo aproximado de 0,8 kg/m2, según indicaciones de la Hoja Técnica del producto, incluyendo parte proporcional de preparación superficial de soporte, medias cañas, detalles, útiles/herramientas, y mano de obra de aplicación, suministro de materiales, medios auxiliares y eliminación de residuos a vertedero.

| Código | Ud | Descripción | Rendimiento | Precio | Importe |
|---|---|---|---|---|---|
| SIK_747078 | kg | Imprimación epoxi, de altas prestaciones y baja viscosidad., transparente, Sikafloor®-150 de Sika. 25 kg (material) | 0.400 | 25.95 | 10.38 |
| 568619SIK | kg | Revestimiento epoxi de alta conductividad eléctrica, Sikafloor®-220 W Conductive de Sika, negro (material) | 0.100 | 35.23 | 3.52 |
| 21891SIK | u | Kit Sikafloor AS caja (material) | 0.010 | 258.21 | 2.58 |
| 178954SIK | kg | Arena para autonivelantes, 0,08-0,3 mm Sikadur®-501 de Sika (material) | 0.400 | 0.69 | 0.28 |
| SIK_653964 | kg | Pavimentos electrostáticos disipativos de resina epoxi autonivelante, Sikafloor®-2350 ESD de Sika, RAL7035 (material) | 2.400 | 26.69 | 64.06 |
| MOC001 | h | Oficial 1ª (mano de obra; 29/07/2024) | 0.350 | 20.91 | 7.32 |
| MOC002 | h | Peón especialista (mano de obra; 29/07/2024) | 0.400 | 17.03 | 6.81 |
| %CO5 | % | Costes indirectos (10/09/2024) | 4 % | 94.95 | 3.80 |
|  |  | Costes directos |  |  | 98.75 |

## Recursos

**SIK_747078** kg Imprimación epoxi, de altas prestaciones y baja viscosidad., transparente, Sikafloor®-150 de Sika. 25 kg
Sikafloor®-150 Imprimación epoxi, mortero de capa de raspado y mortero de revestimiento. Descripción del producto: Es una resina epoxi bi-componente, de baja viscosidad, multi propósito, la cual puede usarse como imprimación epoxi, mortero de nivelación y mortero de revestimiento. Usos: Solo puede ser utilizado por profesionales experimentados. . Imprimación para soportes de hormigón, soleras de cemento y morteros epoxi . Para soportes con absorción normal a alta. . Imprimación para todos los pavimentos Epoxi y PUR de Sika . Ligante para morteros autonivelantes y capas de mortero

**568619SIK** kg Revestimiento epoxi de alta conductividad eléctrica, Sikafloor®-220 W Conductive de Sika, negro
Sikafloor®-220 W Conductive Revestimiento electrostáticamente conductivo en base epoxi de dos componentes Descripción del Producto Sikafloor®-220 W Conductive está constituido por una resina epoxi de alta conductividad electrostática, de dos componentes dispersada en agua. Usos . SikafloorR-220 W Conductive se debe aplicar como capa conductiva debajo del SikafloorR-262 AS N. . Revestimiento electrostáticamente conductivo sobre hormigón o revestimientos cementosos para distintos tipos de usos industriales

**178954SIK** kg Arena para autonivelantes, 0,08-0,3 mm Sikadur®-501 de Sika
Sikadur®-501 Usos: . Elaboración de morteros autonivelantes, utilizando como ligante el Sikafloor® -261. . Arena de espolvorear para mejorar la adherencia de capas de acabado fino.

**SIK_653964** kg Pavimentos electrostáticos disipativos de resina epoxi autonivelante, Sikafloor®-2350 ESD de Sika, RAL7035
Sikafloor®-2350 ESD Pavimentos electrostáticos disipativos de resina epoxi autonivelante Descripción del producto Sikafloor®-2350 ESD es un revestimiento bicomponente apto para la fabricación de pavimentos de resina epoxi electrostática disipativa autonivelante. Usos Sikafloor®-2350 ESD puede ser usado solamente por profesionales con experiencia. El Producto se puede utilizar como: Revestimiento de pavimento liso y conductor electrostático Tenga en cuenta: . El Producto sólo se puede utilizar para aplicaciones en interiores. . El Producto sólo puede ser utilizado por profesionales experimentados. Características . Pavimento con conductividad segura a largo plazo . Cumple con los requisitos de ESD . Bajas Emisiones de VOC (COV) . Resistente a la abrasión . Poco olor durante la aplicación. . Alta resistencia mecánica
