# Sistema Sikafloor® Sika MultiDur ET-20

- Propiedad del archivo: CONSTRUNARIO
- Formato: FIEBDC-3/2012
- Programa: Construnario Versión 3.51
- Fecha de los precios: 29/07/2024
- Divisa: EUR
- Código: sika-sau (10/09/2024)

**PUSIK328e** m2 Sistema Sikafloor® Sika MultiDur ET-20
Sistema epoxi coloreado de rápido curado, que proporciona una superficie resistente, buena resistencia química, bajo olor, bajo mantenimiento con acabado brillante. Espesor de 1 mm, para uso interior y medias-altas solicitaciones de carga. Conforme a LEED v4 EQc 2: Low-Emitting Materials- Sikafloor®-151. Con las siguientes certificaciones: CE Marking and Declaration of Performance to EN 1504-2 - Surface protection product for concrete; CE Marking and Declaration of Performance to EN 13813 - Resin screed material for internal use in buildings; Fire Classification EN 13501-1, Sikafloor® MultiDur ET-20, OFI Technologie & Innovation GmbH, Classification report No. 1901242-4; Fire Testing EN ISO 11925-2, Sikafloor® MultiDur ET- 20, OFI Technologie & Innovation GmbH, Test report No. 1901242/8; Fire Testing EN ISO 9239-1, Sikafloor® MultiDur ET- 20, OFI Technologie & Innovation GmbH, Test report No. 1901242/7. El sistema está compuesto de una imprimación epoxi de tipo Sikafloor-150 o similar con un consumo aproximado de 0,3-0,4 kg/m2; sellado con una capa de pintura epoxi coloreada de alto rendimiento, texturado, de curado rápido, bicomponente, tipo Sikafloor®-2640 o similar, con un mezclado 8:1 de CompA: CompB (partes en peso), aplicado con rodillo, con un consumo aproximado de 0,40 kg/m2/capa (se recomiendan dos capas), según indicaciones de la Hoja Técnica del producto, incluyendo parte proporcional de preparación superficial de soporte, medias cañas, detalles, útiles/herramientas, y mano de obra de aplicación, suministro de materiales, medios auxiliares y eliminación de residuos a vertedero.

| Código | Ud | Descripción | Rendimiento | Precio | Importe |
|---|---|---|---|---|---|
| SIK_747422 | kg | Imprimación epoxi, de altas prestaciones y baja viscosidad., transparente, Sikafloor®-150 de Sika. 10 kg (material; 30/07/2024) | 0.400 | 27.01 | 10.80 |
| 669378SIK | kg | Revestimiento epoxidico bicomponente de altas prestaciones, Sikafloor®-2640 de Sika. RAL 9002 (material; 30/07/2024) | 0.800 | 22.07 | 17.66 |
| MOC001 | h | Oficial 1ª (mano de obra) | 0.200 | 20.91 | 4.18 |
| MOC002 | h | Peón especialista (mano de obra) | 0.200 | 17.03 | 3.41 |
| %CO5 | % | Costes indirectos (10/09/2024) | 4 % | 36.05 | 1.44 |
|  |  | Costes directos |  |  | 37.49 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**669378SIK** kg Revestimiento epoxidico bicomponente de altas prestaciones, Sikafloor®-2640 de Sika. RAL 9002
Sikafloor®-2640 Pavimento epoxi de alto rendimiento, texturado, de curado rápido, también puede usarse como capa de sellado. Descripción del producto Es un recubrimiento de pavimento bicomponente, epoxi, coloreado, de alto rendimiento, ligeramente texturizado, de curado rápido y se puede usar como capa de sellado. Proporciona un acabado brillante resistente al desgaste, sin juntas, de bajo mantenimiento y antideslizante cuando se espolvorea con diferentes tamaños de áridos. Se pueden conseguir espesores variables de 0,6-0,8 mm. Para condiciones de desgaste medio-alto. Para uso en interiores. Usos . Sellado / capa final para sistemas antideslizantes, tales como parkings de varias plantas y subterráneos, hangares de mantenimiento y para áreas de proceso húmedo, por ejemplo, la industria alimentaria. . Capa coloreada, ligeramente texturizada, de aplicación con rodillo, para soleras de hormigón y cemento con un desgaste normal hasta medio intenso, p. ej. naves de almacenamiento y montaje, talleres de mantenimiento, garajes y rampas de carga. Características . De curado rápido . Bajo olor . Bajas emisiones . Bajo amarilleamiento . Resistencia mejorada a la aparición de manchas de agua . Higiénico y sin juntas . Buena resistencia mecánica . De fácil aplicación con rodillo o rastra de goma . Acabado brillante . Superficie antideslizante que se adecua a los requerimientos del cliente . Bajo mantenimiento
