# Sistema Sikafloor® Multidur WS-10

- Propiedad del archivo: CONSTRUNARIO
- Formato: FIEBDC-3/2012
- Programa: Construnario Versión 3.51
- Fecha de los precios: 29/07/2024
- Divisa: EUR
- Código: sika-sau (10/09/2024)

**PUSIK328g** m2 Sistema Sikafloor® Multidur WS-10
Sistema de revestimiento de pavimento de resina epoxi en base agua, bicomponente, liso y de bajo VOC, con un espesor de 0,2-0,3 mm para aplicaciones en pavimentos industriales sobre soportes cementosos para garajes, talleres, zonas de almacenamiento, áreas de procesado.... Tiene los siguientes certificados: Clasificación de las emisiones de VOC de los materiales de construcción RTS M1; Informe de prueba de emisiones de VOC según los requisitos de aprobación de AgBB y DIBt, informe de prueba G18793B-1; Clase A+ según el Reglamento francés sobre emisiones de VOC, informe de ensayo 392-2014-00087005C-1; Marcado CE y declaración de prestaciones según la norma EN 1504-2 - Producto de protección de superficies para el hormigón - Revestimiento; Marcado CE y declaración de prestaciones según la norma EN 13813 - Material de solado de resina para uso interno en edificios; Resistencia biológica ISO 846, Sikafloor®-2540 W,CSM Fraunhofer, Aprobación nº SI 1212-624; Pruebas de fuego DIN EN 13501-1, Sikafloor®-MultiDur WS-10, Hoch, Informe nº KB-Hoch-180711; Pruebas de fuego DIN EN ISO 11925-2, Sikafloor®-MultiDur WS-10, Hoch, Informe No PB-Hoch-180709; Pruebas de fuego DIN EN ISO 9239-1, Sikafloor®-MultiDur WS-10, Hoch, Informe No PB-Hoch-180710; Comportamiento de migración EN 1186, EN 13130, CEN/TS 14234, Sikafloor®-2540 W, ISEGA, Certificado nº 48312 U 18; Emisiones de gases VOC VDI 2083-17, Sikafloor®-2540 W, CSM Fraunhofer, Certificado nº SI 1212-62; Emisión de partículas EU GMP Anexo 1, Sikafloor®- 2540 W, CSM Fraunhofer, Certificado nº SI 1212-624. El sistema está compuesto por una capa de imprimación Sikafloor®-2540, o similar, revestimiento bicomponente para pavimentos, de baja emisión, a base de resina epoxi coloreada, que puede proporcionar un acabado brillante con un mezclado 72:28 de CompA:CompB (partes en peso) diluido en agua al 5% con un consumo de 0,3 kg/m2 y con una capa de sellado con Sikafloor®-2540, o similar, con un consumo de 0,3 kg/m2 /capa, aplicado con brocha, rodillo o rasqueta, según indicaciones de la Hoja Técnica del producto, incluyendo parte proporcional de preparación superficial de soporte, medias cañas, detalles, útiles/herramientas, y mano de obra de aplicación, suministro de materiales, medios auxiliares y eliminación de residuos a vertedero.

| Código | Ud | Descripción | Rendimiento | Precio | Importe |
|---|---|---|---|---|---|
| 586312SIK | kg | Sellador epoxi de bajas emisiones de 2 componentes en base de agua, Sikafloor®-2540 W de Sika. RAL 3009 (material; 30/07/2024) | 0.900 | 12.67 | 11.40 |
| MOC001 | h | Oficial 1ª (mano de obra) | 0.250 | 20.91 | 5.23 |
| MOC002 | h | Peón especialista (mano de obra) | 0.250 | 17.03 | 4.26 |
| %CO5 | % | Costes indirectos (10/09/2024) | 4 % | 20.89 | 0.84 |
|  |  | Costes directos |  |  | 21.73 |

## Recursos

**586312SIK** kg Sellador epoxi de bajas emisiones de 2 componentes en base de agua, Sikafloor®-2540 W de Sika. RAL 3009
Sikafloor®-2540 W Sellador epoxi de bajas emisiones de 2 componentes en base de agua Descripción del producto El Sikafloor®-2540 W es una resina de sellado coloreada, de dos componentes, aprobada por AgBB para aplicaciónes en pavimentos. Usos . Revestimiento de sellado para pavimentos de hormigón, morteros cementosos autonivelantes, morteros epoxi y sistemas espolvoreados. . Puede estar sometido a cargas mecánicas y químicas medias. . Para áreas de producción , almacenes, garajes, etc.
