# Sikafloor® MultiFlex PB-32 UV ES

- Propiedad del archivo: CONSTRUNARIO
- Formato: FIEBDC-3/2012
- Programa: Construnario Versión 3.51
- Fecha de los precios: 29/07/2024
- Divisa: EUR
- Código: sika-sau (10/09/2024)

**PUSIK800** m2 Sikafloor® MultiFlex PB-32 UV ES
Sistema de pavimento de poliuretano, antideslizante y resistente a los rayos UV, de gran elasticidad que proporciona una superficie antideslizante segura en condiciones secas y húmedas. Espesor de 3 mm, para uso interior y exterior, en áreas de producción, almacenamiento y rampas de aparcamientos de varias plantas y subterráneos. Con las siguientes certificaciones: Marcado CE y declaración de prestaciones según la norma EN 1504-2 - Producto de protección de superficies para el hormigón - Revestimiento, Marcado CE y declaración de prestaciones según la norma EN 13813 - Material de solado de resina para uso interno en edificios, Pruebas de fuego EN 13501-1, Sikafloor®-3240, MPA Dresden, Informe Nº 20150909/01. El sistema está compuesto de una imprimación epoxi de tipo Sikafloor-150 o similar con un consumo aproximado de 0,3 kg/m2; una capa base tipo Sikafloor® 3240 o similar con un mezclado 81:19 de CompA:CompB (partes en peso), con arena silícea de granulometría 0,1-0,3 mm como Sikadur-501 o similar en una relación de mezclado 1:0,5 con un consumo aproximado total de 1,8 kg/m2; espolvoreo a saturación de árido silíceo Sikadur 510 con un consumo aproximado de 5 kg/m2; sellado con un revestimiento de poliuretano, de dos componentes, tenaz y flexible, con gran resistencia a la intemperie y excelente conservación del color y el brillo, tipo Sikafloor® 357 SP o similar, aplicado con rodillo, con un consumo aproximado de 0,25 kg/m2/capa (se recomiendan dos capas), según indicaciones de la Hoja Técnica del producto, incluyendo suministro de materiales, aplicación, medios auxiliares y eliminación de residuos a vertedero.

| Código | Ud | Descripción | Rendimiento | Precio | Importe |
|---|---|---|---|---|---|
| SIK_747422 | kg | Imprimación epoxi, de altas prestaciones y baja viscosidad., transparente, Sikafloor®-150 de Sika. 10 kg (material; 30/07/2024) | 0.400 | 27.01 | 10.80 |
| 499302SIK | kg | Revestimiento de pur de dos componentes para suelos semielásticos, Sikafloor® 3240 de Sika, RAL 7032 (material) | 1.300 | 16.84 | 21.89 |
| 178954SIK | kg | Arena para autonivelantes, 0,08-0,3 mm Sikadur®-501 de Sika (material; 30/07/2024) | 0.700 | 0.69 | 0.48 |
| 118764SIK | kg | Arena para antiderrapantes, semigrueso 0,4-1,0 mm Sikadur®-510 de Sika (material; 30/07/2024) | 5.000 | 0.38 | 1.90 |
| 107985SIK | kg | Sellador de poliuretano coloreado de 2 componentes, Sikafloor®-357 SP (AB) de Sika RAL 1001 (material; 30/07/2024) | 0.500 | 24.6 | 12.30 |
| MOC001 | h | Oficial 1ª (mano de obra) | 0.200 | 20.91 | 4.18 |
| MOC002 | h | Peón especialista (mano de obra) | 0.200 | 17.03 | 3.41 |
| %CO5 | % | Costes indirectos (10/09/2024) | 4 % | 54.96 | 2.20 |
|  |  | Costes directos |  |  | 57.16 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**499302SIK** kg Revestimiento de pur de dos componentes para suelos semielásticos, Sikafloor® 3240 de Sika, RAL 7032
Sikafloor® 3240 Pavimento de poliuretano duro-elástico, de dos componentes, autonivelante, de bajo contenido en voc. Descripción del producto Sikafloor® 3240 es una resina de poliuretano de dos componentes, sin disolventes, coloreada, con un 100% de contenido en sólidos conforme al Deutsche Bauchemie, con propiedades duro elásticas. Usos Sikafloor® 3240 únicamente debe ser manipulado por profesionales con experiencia. . Para pavimentos industriales con acabado liso y propiedades de puenteo de fisuras en áreas de producción, zonas de almacenamiento, talleres, etc. . Capa base con espolvoreo de arena, con capacidad de puenteo de i suras, para pavimentos húmedos (industria alimentaria y de embotellado, etc.) forjados de aparcamientos y rampas de carga, etc. . Aplicable en superficies asfálticas, espacios interiores, como centros comerciales, exhibiciones y áreas de almacenamiento.

**178954SIK** kg Arena para autonivelantes, 0,08-0,3 mm Sikadur®-501 de Sika
Sikadur®-501 Usos: . Elaboración de morteros autonivelantes, utilizando como ligante el Sikafloor® -261. . Arena de espolvorear para mejorar la adherencia de capas de acabado fino.

**118764SIK** kg Arena para antiderrapantes, semigrueso 0,4-1,0 mm Sikadur®-510 de Sika
Sikadur®-510 Usos: . Arena para sistemas antideslizantes de tipo semigrueso.

**107985SIK** kg Sellador de poliuretano coloreado de 2 componentes, Sikafloor®-357 SP (AB) de Sika RAL 1001
Sikafloor®-357 SP Sellador de poliuretano coloreado de 2 componentes. Descripción del producto Revestimiento de poliuretano, de dos componentes, tenaz y flexible, con gran resistencia a la intemperie y excelente conservación del color y el brillo. Usos Revestimiento de pavimentos de hormigón en exteriores, como: - Aparcamientos, garajes. - Isletas. - Losas de hormigón, con solicitaciones medias. - Áreas de recreo. Asimismo, debido a sus buenas resistencias químicas frente a hidrocarburos, es también recomendable como capa de sellado en: - Hangares. - Estaciones de servicio. - Aparcamientos interiores, etc.
