# Sistema Sikafloor® MultiFlex PB-55 UV

- Propiedad del archivo: CONSTRUNARIO
- Formato: FIEBDC-3/2012
- Programa: Construnario Versión 3.51
- Fecha de los precios: 29/07/2024
- Divisa: EUR
- Código: sika-sau (10/09/2024)

**PUSIK801** m2 Sistema Sikafloor® MultiFlex PB-55 UV
Sistema de pavimento de poliuretano, antideslizante, que puentea fisuras y resistente a los rayos UV; el sistema se utiliza en cubiertas de aparcamiento, para aplicaciones interiores y exteriores, en espesores de 6 mm. Tiene las siguientes certificaciones: Surface Protection system OS 11 A, kiwa, No. P 12112-3; Fire Classification Report EN 13501-1, Ofi, No. 1902052-9; Slip resistance DIN 51130, Roxeler, Certificate No. 020068-18-11. El sistema está compuesto de una imprimación epoxi de tipo Sikafloor-150 o similar con un consumo aproximado de 0,3 kg/m2 con un mezclado 74:26 de CompA:CompB (partes en peso); una capa impermeabilizante tipo Sikafloor® 376 o similar, que tiene los siguientes certificados: Marcado CE y Declaración de Prestaciones EN 1504-2 -producto de protección para superficies de hormigón, Marcado CE y Declaración de Prestaciones EN 13813 - Resin screed material for internal use in buildings, con un mezclado 30:70 de CompA:CompB (partes en peso), y un consumo de 1,2 kg/m2 y mm; una capa de desgaste tipo Sikafloor® 377 o similar con arena silícea de granulometría 0,1-0,3 mm como Sikadur-501 o similar en una relación de mezclado 1:0,4 con un consumo aproximado total de 1,7 kg/m2 (resina) y 0,85 kg/m2 (arena); espolvoreo a saturación de árido silíceo Sikadur 510 o similar con un consumo aproximado de 5 kg/m2; sellado con un revestimiento de poliuretano, de dos componentes, elástico, resistente y coloreado, con gran resistencia a la intemperie y excelente conservación del color, tipo Sikafloor® 359 N o similar, que tiene los siguientes certificados: Marcado CE y Declaración de Prestaciones EN 1504-2 -producto de protección para superficies de hormigón, Marcado CE y Declaración de Prestaciones EN 13813 - Resin screed material for internal use in buildings, con un consumo aproximado de 0,7 - 0,9 kg/m2 y capa y con un mezclado 78:22 de CompA:CompB (partes en peso), según indicaciones de la Hoja Técnica del producto, incluyendo suministro de materiales, aplicación, medios auxiliares y eliminación de residuos a vertedero

| Código | Ud | Descripción | Rendimiento | Precio | Importe |
|---|---|---|---|---|---|
| SIK_747422 | kg | Imprimación epoxi, de altas prestaciones y baja viscosidad., transparente, Sikafloor®-150 de Sika. 10 kg (material; 30/07/2024) | 0.400 | 27.01 | 10.80 |
| SIK_537775 | kg | Resina de poliuretano autonivelante con capacidad para puentear fisuras, Sikafloor 376 (AB) de Sika (material) | 3.000 | 20.96 | 62.88 |
| SIK_555961 | kg | Resina de poliuretano autonivelante con capacidad para puentear fisuras, Sikafloor®-377 de Sika (material) | 1.700 | 21.29 | 36.19 |
| 178954SIK | kg | Arena para autonivelantes, 0,08-0,3 mm Sikadur®-501 de Sika (material; 30/07/2024) | 0.850 | 0.69 | 0.59 |
| 118764SIK | kg | Arena para antiderrapantes, semigrueso 0,4-1,0 mm Sikadur®-510 de Sika (material; 30/07/2024) | 5.000 | 0.38 | 1.90 |
| SIK_133052 | kg | Capa de sellado de poliuretano, Sikafloor®-359 N de Sika (material) | 0.900 | 22.17 | 19.95 |
| MOC001 | h | Oficial 1ª (mano de obra) | 0.200 | 20.91 | 4.18 |
| MOC002 | h | Peón especialista (mano de obra) | 0.250 | 17.03 | 4.26 |
| %CO5 | % | Costes indirectos (10/09/2024) | 4 % | 140.75 | 5.63 |
|  |  | Costes directos |  |  | 146.38 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**SIK_537775** kg Resina de poliuretano autonivelante con capacidad para puentear fisuras, Sikafloor 376 (AB) de Sika
Resina de poliuretano autonivelante con capacidad para puentear fisuras Descripción del producto Sikafloor®-376 es una resina de poliuretano bicomponente, coloreada, de baja viscosidad y libre de ftalatos para suelos. Proporciona un acabado resistente, con capacidad para puentear fisuras, de bajo mantenimiento, mate, liso o antideslizante cuando se espolvorea con diferentes tamaños de árido. Se pueden conseguir espesores variables de 2,0-5,0 mm. Para condiciones de desgaste medio-alto. Uso interno y externo. Usos . Capa de desgaste, puenteo de fisuras, transitable, capa de desgaste. . Sistema espolvoreado antideslizante. . Para cubiertas parking, pavimentos de garajes y puentes.

**SIK_555961** kg Resina de poliuretano autonivelante con capacidad para puentear fisuras, Sikafloor®-377 de Sika
Sikafloor®-377 Resina de poliuretano autonivelante con capacidad para puentear fisuras Descripción del producto Sikafloor®-377 es una resina de poliuretano bicomponente, coloreada, de baja viscosidad y de baja sensibilidad a la humedad para suelos. Proporciona un acabado resistente, con capacidad para puentear fisuras, de bajo mantenimiento, mate, liso o antideslizante cuando se espolvorea con diferentes tamaños de árido. Se pueden conseguir espesores variables de 2,0-5,0 mm. Para condiciones de desgaste medio-alto. Uso interno y externo. Usos . Capa de desgaste, puenteo de fisuras, transitable, capa de desgaste. . Sistema espolvoreado antideslizante. . Para cubiertas parking, pavimentos de garajes y puentes.

**178954SIK** kg Arena para autonivelantes, 0,08-0,3 mm Sikadur®-501 de Sika
Sikadur®-501 Usos: . Elaboración de morteros autonivelantes, utilizando como ligante el Sikafloor® -261. . Arena de espolvorear para mejorar la adherencia de capas de acabado fino.

**118764SIK** kg Arena para antiderrapantes, semigrueso 0,4-1,0 mm Sikadur®-510 de Sika
Sikadur®-510 Usos: . Arena para sistemas antideslizantes de tipo semigrueso.

**SIK_133052** kg Capa de sellado de poliuretano, Sikafloor®-359 N de Sika
Capa de sellado de poliuretano, Sikafloor®-359 N de Sika Proporción de la Mezcla Comp. A : Comp. B = 78 : 22 (en peso) Temperatura Ambiente +10 °C min. / +30 °C max. Humedad Relativa del Aire 80 % r.h. max. Punto de Rocio ¡Cuidado con la condensación! El soporte y el pavimento no curado deben estar, al menos, 3 °C por encima del punto de rocío para reducir el riesgo de condensación o formación de ampollas en el pavimento acabado. Temperatura del Soporte +10 °C min. / +30 °C max. Humedad del Soporte Contenido humedad < 4 % pp. Método de ensayo: Medidor Sika®-Tramex , medidor - CM o método de secado al horno. No debe existir humedad ascendente según ASTM (lámina de polietileno). Vida de la mezcla Temperatura Tiempo +10 °C ~ 40 minutos +20 °C ~ 25 minutos +30 °C ~ 15 minutos Tiempo de Curado Antes de aplicar Sikafloor®-359 N sobre Sikafloor®-375/ -350 N/ -326/ -261 espolvoreado, dejar pasar: Temperatura soporte Minimo Maximo +10 °C 24 horas * +20 °C 12 horas * +30 °C 6 horas * Los tiempos son aproximados y se ven afectados por los cambios en las condiciones ambientales, especialmente la humedad. * No aplicable ya que el producto se aplica sobre superficies con arido espolvoreado. Producto Aplicado Listo para su Uso Temperatura Trafico peatonal Trafico ligero Curado total +10 °C ~ 48 horas ~ 5 dias ~ 10 dias +20 °C ~ 24 horas ~ 3 dias ~ 7 dias +30 °C ~ 16 horas ~ 2 dias ~ 3 dias Nota: Los tiempos son aproximados y se veran afectados por cambion en las condiciones ambientalesSikafloor®-359 N es una capa de sellado de poliuretano, de dos componentes, duro-elástica, que no amarillea. Duro-Elástico Buena resistencia mecánica y química Impermeable
