# Sistema Sikafloor® MultiFlex PS-32

- Propiedad del archivo: CONSTRUNARIO
- Formato: FIEBDC-3/2012
- Programa: Construnario Versión 3.51
- Fecha de los precios: 29/07/2024
- Divisa: EUR
- Código: sika-sau (10/09/2024)

**PUSIK802** m2 Sistema Sikafloor® MultiFlex PS-32
Sistema de pavimento de poliuretano multiuso, resistente y liso, para su uso en diferentes aplicaciones industriales de interior en las que se requieren pavimentos resistentes sin juntas, lisos y brillantes. Espesor de 2 mm, para uso interior, en suelos industriales para áreas de almacenamiento, logística y venta. Con las siguientes certificaciones: Material para solado de resina sintética según la norma EN 13813:2002, declaración de prestaciones y provisto de la marca CE; Revestimiento para la protección de superficies de hormigón según la norma EN 1504-2:2004, declaración de prestaciones y provisto de la marcado CE; Propiedades de puenteo de grietas estáticas ensayadas en IBOS GmbH, informe de ensayo NO: 51-15-0056; Informe de clasificación de incendios Nº 20150909/01 MPA Dresden; Certificado de emisión de partículas (vs.PA6): Materiales adecuados para salas limpias - CSM. Declaración de cualificación, clase ISO 4. Probado por el informe IPA nº SI_1506-767; Certificado de emisión de partículas (vs. PA6): Materiales adecuados para salas limpias - CSM. Declaración de cualificación, GMP A. Probado por el informe IPA nº SI_1506-767; Certificado de emisión de COVs: Materiales adecuados para salas limpias - CSM. Declaración de cualificación, ISO-AMCm clase -7.3. Probado por el informe IPA No. SI_1506-767; Clase de resistencia biológica "Muy buena"-Materiales adecuados para salas limpias. Evaluación de la resistencia biológica según la norma ISO 846. Probado por el informe IPA nº SI_1506-767; Prueba de emisión según el esquema alemán AgBB y las directrices del DiBt (AgBB - Comité para la evaluación de productos de construcción relacionados con la salud, DiBt - Instituto Alemán de Tecnología de la Construcción). El muestreo, las pruebas y la evaluación se realizaron de acuerdo con la norma ISO-16000, informe nº 392-2015-00212801_D_DE_02., Eurofins Product Testing A/S, Dinamarca. El sistema está compuesto de una imprimación epoxi de tipo Sikafloor-150 o similar con un consumo aproximado de 0,3 kg/m2 y una capa base tipo Sikafloor® 3240 o similar, resina de poliuretano de dos componentes, sin disolventes, coloreada y autonivelante, con contenido 100% en sólidos de acuerdo a Deutsche Bauchemie, con propiedades duro - elásticas, Sikafloor®-3240 se basa en la tecnología i-Cure de Sika que mejora la estética de la superficie y reduce la sensibilidad a la humedad ambiental durante la aplicación, con un mezclado 81:19 de CompA:CompB (partes en peso), con arena silícea de granulometría 0,1-0,3 mm como Sikadur-501 o similar en una relación de mezclado 1:0,5 con un consumo aproximado total de 1,8 kg/m2, , según indicaciones de la Hoja Técnica del producto, incluyendo suministro de materiales, aplicación, medios auxiliares y eliminación de residuos a vertedero.

| Código | Ud | Descripción | Rendimiento | Precio | Importe |
|---|---|---|---|---|---|
| SIK_747422 | kg | Imprimación epoxi, de altas prestaciones y baja viscosidad., transparente, Sikafloor®-150 de Sika. 10 kg (material; 30/07/2024) | 0.400 | 27.01 | 10.80 |
| 499302SIK | kg | Revestimiento de pur de dos componentes para suelos semielásticos, Sikafloor® 3240 de Sika, RAL 7032 (material) | 1.200 | 16.84 | 20.21 |
| 178954SIK | kg | Arena para autonivelantes, 0,08-0,3 mm Sikadur®-501 de Sika (material; 30/07/2024) | 0.600 | 0.69 | 0.41 |
| MOC001 | h | Oficial 1ª (mano de obra) | 0.200 | 20.91 | 4.18 |
| MOC002 | h | Peón especialista (mano de obra) | 0.250 | 17.03 | 4.26 |
| %CO5 | % | Costes indirectos (10/09/2024) | 4 % | 39.86 | 1.59 |
|  |  | Costes directos |  |  | 41.45 |

## Recursos

**SIK_747422** kg Imprimación epoxi, de altas prestaciones y baja viscosidad., transparente, Sikafloor®-150 de Sika. 10 kg
Sikafloor®-150 Imprimación epoxi, mortero de capa de raspado y mortero de revestimiento. Descripción del producto: Es una resina epoxi bi-componente, de baja viscosidad, multi propósito, la cual puede usarse como imprimación epoxi, mortero de nivelación y mortero de revestimiento. Usos: Solo puede ser utilizado por profesionales experimentados. . Imprimación para soportes de hormigón, soleras de cemento y morteros epoxi . Para soportes con absorción normal a alta. . Imprimación para todos los pavimentos Epoxi y PUR de Sika . Ligante para morteros autonivelantes y capas de mortero

**499302SIK** kg Revestimiento de pur de dos componentes para suelos semielásticos, Sikafloor® 3240 de Sika, RAL 7032
Sikafloor® 3240 Pavimento de poliuretano duro-elástico, de dos componentes, autonivelante, de bajo contenido en voc. Descripción del producto Sikafloor® 3240 es una resina de poliuretano de dos componentes, sin disolventes, coloreada, con un 100% de contenido en sólidos conforme al Deutsche Bauchemie, con propiedades duro elásticas. Usos Sikafloor® 3240 únicamente debe ser manipulado por profesionales con experiencia. . Para pavimentos industriales con acabado liso y propiedades de puenteo de fisuras en áreas de producción, zonas de almacenamiento, talleres, etc. . Capa base con espolvoreo de arena, con capacidad de puenteo de i suras, para pavimentos húmedos (industria alimentaria y de embotellado, etc.) forjados de aparcamientos y rampas de carga, etc. . Aplicable en superficies asfálticas, espacios interiores, como centros comerciales, exhibiciones y áreas de almacenamiento.

**178954SIK** kg Arena para autonivelantes, 0,08-0,3 mm Sikadur®-501 de Sika
Sikadur®-501 Usos: . Elaboración de morteros autonivelantes, utilizando como ligante el Sikafloor® -261. . Arena de espolvorear para mejorar la adherencia de capas de acabado fino.
