# Sikafloor® PurCem HM-20 (6 mm)

- Propiedad del archivo: CONSTRUNARIO
- Formato: FIEBDC-3/2012
- Programa: Construnario Versión 3.51
- Fecha de los precios: 29/07/2024
- Divisa: EUR
- Código: sika-sau (10/09/2024)

**PUSIK804** m2 Sikafloor® PurCem HM-20 (6 mm)
Sistema de pavimento híbrido de poliuretano - cemento, aplicado con llana, adecuado para zonas sometidas a choques de alta temperatura y cargas pesadas, abrasión y exposición química, que se emplea en instalaciones químicas y de procesamiento, cocinas industriales, plantas de reciclaje.... con un espesor de 6mm a 12mm. Cumple con los siguientes certificados: Marcado CE y declaración de prestaciones basada en la norma EN 13813:2002 Material de solado y soleras - Material de solado - Propiedades y requisitos - Material de solado de resina sintética; Contacto accidental con alimentos Normativa USD, Sikaflooor®-20 PurCem®, USDA, Certifica; Ensayo de contaminación Sikafloor®-20 PurCem®, Campden, Informe nº 125424/2; Ensayo de limpieza Sikafloor®-20 PurCem®, CSM Fraunhofer, Certificado nº 1403-695; Ensayo de transmisión de agua EN 1062-3, Sikafloor®-20 PurCem®, Centro Tecnológico, Cer; Ensayo de resistencia a la abrasión Sikafloor®-20 PurCem®/-21 PurCem®, Face consultants, Informe nº FC/12/3850; Ensayo de resistencia al impacto Sikafloor®-20 PurCem®, PRA, Informe nº 75221-151a; Ensayo de resistencia al fuego EN 13501-1, APPLUS, Nº 21/32303045-2; Resistencia al deslizamiento DIN EN 16165, MPI, certificado de prueba nº 12 10555 - S/ 22. El sistema está compuesto de una imprimación híbrida de poliuretano coloreado, multicomponente, en base acuosa, Sikafloor®-21 PurCem® o similar con un consumo aproximado de entre 1 - 3 kg/m2 y una capa de rodadura de pavimento híbrido de poliuretano coloreado en base agua multicomponente tipo Sikafloor®-20 PurCem® o similar con un mezclado 3.0 : 3.0 : 26.5 de CompA:CompB:CompC (partes en peso) con un consumo aproximado total de 2,1 kg/m2 y mm de espesor, según indicaciones de la Hoja Técnica del producto, incluyendo suministro de materiales, aplicación, medios auxiliares y eliminación de residuos a vertedero.

| Código | Ud | Descripción | Rendimiento | Precio | Importe |
|---|---|---|---|---|---|
| SIK_705278 | kg | Revestimiento híbrido de poliuretano, autonivelante Sikafloor®-21 PurCem® de Sika (material) | 0.000 | 5.51 | 0.00 |
| SIK_705307 | kg | Sistema de pavimento híbrido de poliuretano-cemento, muy resistente, aplicado con llana, Sistema Sikafloor® PurCem HM-20 de Sika (material) | 12.600 | 4.61 | 58.09 |
| SIK_698968 | u | Líquido de color para Sikafloor PurCem de Sika. Verde amarillo (material; 30/07/2024) | 0.190 | 20.64 | 3.92 |
| MOC001 | h | Oficial 1ª (mano de obra) | 0.200 | 20.91 | 4.18 |
| MOC002 | h | Peón especialista (mano de obra) | 0.200 | 17.03 | 3.41 |
| %CO5 | % | Costes indirectos (10/09/2024) | 4 % | 69.60 | 2.78 |
|  |  | Costes directos |  |  | 72.38 |

## Recursos

**SIK_705278** kg Revestimiento híbrido de poliuretano, autonivelante Sikafloor®-21 PurCem® de Sika
Revestimiento híbrido de poliuretano, autonivelante Sikafloor®-21 PurCem® de Sika Usos El producto se utiliza como capa de raspado, capa base y capa de acabado en los sistemas de suelos Sikafloor® PurCem®. Por favor, tenga en cuenta: El producto sólo puede ser utilizado por profesionales experimentados. Ventajas Alta resistencia química Excelente resistencia mecánica Bajas emisiones de VOC Sin olor No mancha Propiedades de expansión térmica similares a las del hormigón Tolerante a soportes con alto contenido de humedadRevestimiento híbrido de poliuretano, autonivelante, para pavimentos de alta resistencia mecánica, química y térmica, con acabado antideslizante Sikafloor®-21 PurCem® es un pavimento híbrido de poliuretano coloreado, multicomponente, en base acuosa. Tiene un acabado superficial liso, de alta abrasión, resistente a los productos químicos, al impacto y al deslizamiento. Alta resistencia química Excelente resistencia mecánica Bajas emisiones de VOC

**SIK_705307** kg Sistema de pavimento híbrido de poliuretano-cemento
Sistema de pavimento híbrido de poliuretano - cemento, aplicado con llana, adecuado para zonas sometidas a choques de alta temperatura y cargas pesadas, abrasión y exposición química, que se emplea en instalaciones químicas y de procesamiento, cocinas industriales, plantas de reciclaje.... con un espesor de 6mm a 12mm. Cumple con los siguientes certificados: Marcado CE y declaración de prestaciones basada en la norma EN 13813:2002 Material de solado y soleras - Material de solado - Propiedades y requisitos - Material de solado de resina sintética; Contacto accidental con alimentos Normativa USD, Sikaflooor®-20 PurCem®, USDA, Certifica; Ensayo de contaminación Sikafloor®-20 PurCem®, Campden, Informe nº 125424/2; Ensayo de limpieza Sikafloor®-20 PurCem®, CSM Fraunhofer, Certificado nº 1403-695; Ensayo de transmisión de agua EN 1062-3, Sikafloor®-20 PurCem®, Centro Tecnológico, Cer; Ensayo de resistencia a la abrasión Sikafloor®-20 PurCem®/-21 PurCem®, Face consultants, Informe nº FC/12/3850; Ensayo de resistencia al impacto Sikafloor®-20 PurCem®, PRA, Informe nº 75221-151a; Ensayo de resistencia al fuego EN 13501-1, APPLUS, Nº 21/32303045-2; Resistencia al deslizamiento DIN EN 16165, MPI, certificado de prueba nº 12 10555 - S/ 22. El sistema está compuesto de una imprimación híbrida de poliuretano coloreado, multicomponente, en base acuosa, Sikafloor®-21 PurCem® o similar con un consumo aproximado de entre 1 - 3 kg/m2 y una capa de rodadura de pavimento híbrido de poliuretano coloreado en base agua multicomponente tipo Sikafloor®-20 PurCem® o similar con un mezclado 3.0 : 3.0 : 26.5 de CompA:CompB:CompC (partes en peso) con un consumo aproximado total de 2,1 kg/m2 y mm de espesor, según indicaciones de la Hoja Técnica del producto, incluyendo suministro de materiales, aplicación, medios auxiliares y eliminación de residuos a vertedero.

**SIK_698968** u Líquido de color para Sikafloor PurCem de Sika. Verde amarillo
Líquido de color para Sikafloor PurCem
