# Sistema Sikafloor® PurCem HS-21

- Propiedad del archivo: CONSTRUNARIO
- Formato: FIEBDC-3/2012
- Programa: Construnario Versión 3.51
- Fecha de los precios: 29/07/2024
- Divisa: EUR
- Código: sika-sau (10/09/2024)

**PUSIK806** m2 Sistema Sikafloor® PurCem HS-21
Sistema de pavimento híbrido de poliuretano - cemento, autonivelante, adecuado para zonas sometidas a choques de alta temperatura y cargas pesadas, abrasión y exposición química, que se emplea en instalaciones químicas y de procesamiento, cocinas industriales, plantas de reciclaje.... con un espesor de 4mm a 6mm. Cumple con Marcado CE y declaración de prestaciones basada en la norma EN 13813:2002 Material para pavimentos - Propiedades y requisitos - Material para pavimentos de resina sintética; Prueba de limpieza Sikafloor®-21 PurCem, CSM Fraunhofer, certificado nº 1403-695; Ensayo de limpieza Sikafloor®-21 PurCem®, Fraunhofer, Informe nº SI 1208-611; Prueba de resistencia al impacto Sikafloor®-21 PurCem®, PRA, Informe nº 75221-151; Ensayo de contaminación ISO 4120, Sikafloor®-21 PurCem®, Campden, Informe nº 125424/1a; Prueba de resistencia a la abrasión Sikafloor®-20 PurCem®/-21 PurCem®, consultores de cara, informe nº FC/12/3850; Prueba de fuego EN 13501-1, APPLUS, No.21/32302953-2 y Resistencia al deslizamiento DIN EN 16165, MPI, certificado de prueba nº 12 10552 - S/ 22 . El sistema está compuesto de una imprimación híbrida de poliuretano coloreado, multicomponente, en base acuosa, Sikafloor®-21 PurCem® o similar, con un mezclado 2.5: 3.0: 15: 0,5 de CompA:CompB:CompC:CompD (partes en peso) con un consumo aproximado total de 1-3 kg/m2 y una capa de rodadura de pavimento híbrido de poliuretano coloreado en base agua multicomponente tipo Sikafloor®-21 PurCem® o similar con un mezclado 2.5: 3.0: 15: 0,5 de CompA:CompB:CompC:CompD (partes en peso) con un consumo aproximado total de 1,9 kg/m2 y mm de espesor, según indicaciones de la Hoja Técnica del producto, incluyendo suministro de materiales, aplicación, medios auxiliares y eliminación de residuos a vertedero.

| Código | Ud | Descripción | Rendimiento | Precio | Importe |
|---|---|---|---|---|---|
| SIK_705278 | kg | Revestimiento híbrido de poliuretano, autonivelante Sikafloor®-21 PurCem® de Sika (material) | 9.600 | 5.51 | 52.90 |
| SIK_698968 | u | Líquido de color para Sikafloor PurCem de Sika. Verde amarillo (material; 30/07/2024) | 0.229 | 20.64 | 4.73 |
| MOC001 | h | Oficial 1ª (mano de obra) | 0.200 | 20.91 | 4.18 |
| MOC002 | h | Peón especialista (mano de obra) | 0.200 | 17.03 | 3.41 |
| %CO5 | % | Costes indirectos (10/09/2024) | 4 % | 65.22 | 2.61 |
|  |  | Costes directos |  |  | 67.83 |

## Recursos

**SIK_705278** kg Revestimiento híbrido de poliuretano, autonivelante Sikafloor®-21 PurCem® de Sika
Revestimiento híbrido de poliuretano, autonivelante, para pavimentos de alta resistencia mecánica, química y térmica, con acabado antideslizante Sikafloor®-21 PurCem® es un pavimento híbrido de poliuretano coloreado, multicomponente, en base acuosa. Tiene un acabado superficial liso, de alta abrasión, resistente a los productos químicos, al impacto y al deslizamiento. Alta resistencia química Excelente resistencia mecánica Bajas emisiones de VOC

**SIK_698968** u Líquido de color para Sikafloor PurCem de Sika. Verde amarillo
Líquido de color para Sikafloor PurCem
