# Sistema Sikafloor® PurCem HS-21 Gloss

- Propiedad del archivo: CONSTRUNARIO
- Formato: FIEBDC-3/2012
- Programa: Construnario Versión 3.51
- Fecha de los precios: 29/07/2024
- Divisa: EUR
- Código: sika-sau (10/09/2024)

**PUSIK808** m2 Sistema Sikafloor® PurCem HS-21 Gloss
Sistema de pavimento híbrido de poliuretano - cemento, brillante, autonivelante, adecuado para zonas sometidas a choques de alta temperatura y cargas pesadas, abrasión y exposición química, que se emplea en instalaciones químicas y de procesamiento, cocinas industriales, plantas de reciclaje.... con un espesor de 4mm a 6mm. Cumple con Clasificación al fuego Informe EN 13501-1, Applus, No. 22/32302922-2; Informe de clasificación al fuego EN 13501-1, Applus, nº 22/32302916-2; Marcado CE y declaración de prestaciones basada en la norma EN 13813:2002 Material para solados y pavimentos - Propiedades y requisitos - Material para solados de resina sintética. El sistema está compuesto de una imprimación híbrida de poliuretano coloreado, multicomponente, en base acuosa, Sikafloor®-210 PurCem® o similar, con un mezclado 2.5: 3.0: 15: 0,5 de CompA:CompB:CompC:CompD (partes en peso) con un consumo aproximado total de 1-3 kg/m2 y una capa de rodadura de pavimento híbrido de poliuretano coloreado, brillante, en base agua multicomponente, tipo Sikafloor®-210 PurCem® o similar con un mezclado 4.5: 5.0: 20: 0,5 de CompA:CompB:CompC:CompD (partes en peso) con un consumo aproximado total de 1,9 kg/m2 y mm de espesor, según indicaciones de la Hoja Técnica del producto, incluyendo suministro de materiales, aplicación, medios auxiliares y eliminación de residuos a vertedero.

| Código | Ud | Descripción | Rendimiento | Precio | Importe |
|---|---|---|---|---|---|
| SIK_705278 | kg | Revestimiento híbrido de poliuretano, autonivelante Sikafloor®-21 PurCem® de Sika (material) | 2.000 | 5.51 | 11.02 |
| SIK_698968 | u | Líquido de color para Sikafloor PurCem de Sika. Verde amarillo (material; 30/07/2024) | 0.179 | 20.64 | 3.69 |
| SIK_705398 | kg | Recubrimiento poliuretano-cementicio autonivelante, Sikafloor®-210 PurCem® de Sika (material) | 0.000 | 0 | 0.00 |
| MOC001 | h | Oficial 1ª (mano de obra) | 0.200 | 20.91 | 4.18 |
| MOC002 | h | Peón especialista (mano de obra) | 0.200 | 17.03 | 3.41 |
| %CO5 | % | Costes indirectos (10/09/2024) | 4 % | 22.30 | 0.89 |
|  |  | Costes directos |  |  | 23.19 |

## Recursos

**SIK_705278** kg Revestimiento híbrido de poliuretano, autonivelante Sikafloor®-21 PurCem® de Sika
Revestimiento híbrido de poliuretano, autonivelante, para pavimentos de alta resistencia mecánica, química y térmica, con acabado antideslizante Sikafloor®-21 PurCem® es un pavimento híbrido de poliuretano coloreado, multicomponente, en base acuosa. Tiene un acabado superficial liso, de alta abrasión, resistente a los productos químicos, al impacto y al deslizamiento. Alta resistencia química Excelente resistencia mecánica Bajas emisiones de VOC

**SIK_698968** u Líquido de color para Sikafloor PurCem de Sika. Verde amarillo
Líquido de color para Sikafloor PurCem

**SIK_705398** kg Recubrimiento poliuretano-cementicio autonivelante, Sikafloor®-210 PurCem® de Sika
Recubrimiento poliuretano-cementicio autonivelante, Sikafloor®-210 PurCem® de Sika Uso Sikafloor®-210 PurCem® puede aplicarse en áreas sujetas a cargas medias a altas, con alta resistencia a químicos y a la abrasión, como capa final del sistema. Sus principales aplicaciones son: Plantas procesadoras de alimentos en áreas de proceso seco, en refrigeradores o congeladores. Laboratorios Plantas químicas Talleres o áreas expuestas a tráfico pesado Plantas de ensamble automotriz Ventajas Excelente resistencia química. Resistente a un amplio rango de ácidos orgánicos e inorgánicos, álcalis, aminas, sales y solventes. Presenta un coeficiente de expansión térmica similar al concreto, lo que le permite deformarse junto con el sustrato durante un ciclo térmico. Se desempeña de manera óptima en un amplio rango de temperatura de servicio, desde -10°C hasta +70°C. Libre de solventes Libre de VOC Alta resistencia mecánica Alta resistencia a la abrasión Puede ser aplicado sobre concretos de 15 a 18 días de edad, con una adecuada preparación de superficie, siempre y cuando el contenido de humedad sea menor al 10% y su resistencia a la tensión (pull-off) supere los 1.5 MPa (15 kg/cm2) No requiere de juntas adicionales de expansión, sólo deben mantenerse las juntas existentes en el concreto De fácil mantenimientoSikafloor®-210 PurCem® es un mortero autonivelante de poliuretano modificado, base agua, de tres componentes con color y un acabado mejorado. Sikafloor®-210 PurCem® es fácil de limpiar y proporciona una textura lisa. Se instala en espesores de 3 a 6 mm. Excelente resistencia química. Resistente a un amplio rango de ácidos orgánicos e inorgánicos, álcalis, aminas, sales y solventes. Presenta un coeficiente de expansión térmica similar al concreto, lo que le permite deformarse junto con el sustrato durante un ciclo térmico. Se desempeña de manera óptima en un amplio rango de temperatura de servicio, desde -10°C hasta +70°C. Libre de solventes
