# Sistema Sikafloor® PurCem HS-26 Gloss

- Propiedad del archivo: CONSTRUNARIO
- Formato: FIEBDC-3/2012
- Programa: Construnario Versión 3.51
- Fecha de los precios: 29/07/2024
- Divisa: EUR
- Código: sika-sau (10/09/2024)

**PUSIK814** m2 Sistema Sikafloor® PurCem HS-26 Gloss
Sistema de pavimento híbrido de poliuretano - cemento, brillante, autonivelante, de alta resistencia, resistente a los choques químicos y térmicos, adecuado para zonas sometidas a choques de alta temperatura y cargas pesadas, abrasión y exposición a productos químicos, que se emplea en instalaciones químicas y de procesamiento, cocinas industriales, plantas de reciclaje.... con un espesor de 2,5 mm a 4mm. Cumple con los siguientes certificados: Clasificación al fuego Informe EN 13501-1, Applus, No. 22/32302925-2; Marcado CE y declaración de prestaciones basada en la norma EN 13813:2002 Material para solados y pavimentos - Material para solados - Propiedades y requisitos - Material para solados de resina sintética; Informe de clasificación al fuego EN 13501-1, Applus, nº 22/32302918-2 El sistema está compuesto de una imprimación híbrida de poliuretano coloreado, multicomponente, en base acuosa, Sikafloor®-21 PurCem® o similar con un consumo aproximado de 2 kg/m2; y una capa de desgaste de pavimento híbrido de poliuretano coloreado, multicomponente y de base acuosa, tiene un acabado liso y brillante, muy resistente a la abrasión, a los productos químicos y a los impactos, tipo Sikafloor®-260 PurCem® o similar con un mezclado 4.5: 5: 15: 0,5 de CompA:CompB:CompC:CompD (partes en peso) con un consumo aproximado total de 1,8 kg/m2 y mm de espesor,según indicaciones de la Hoja Técnica del producto, incluyendo suministro de materiales, aplicación, medios auxiliares y eliminación de residuos a vertedero.

| Código | Ud | Descripción | Rendimiento | Precio | Importe |
|---|---|---|---|---|---|
| SIK_705278 | kg | Revestimiento híbrido de poliuretano, autonivelante Sikafloor®-21 PurCem® de Sika (material) | 2.000 | 5.51 | 11.02 |
| SIK_705319 | kg | Recubrimiento poliuretano cementicio autonivelante, Sikafloor®-260 PurCem® de Sika (material) | 5.400 | 9.92 | 53.57 |
| SIK_698968 | u | Líquido de color para Sikafloor PurCem de Sika. Verde amarillo (material; 30/07/2024) | 0.067 | 20.64 | 1.38 |
| MOC001 | h | Oficial 1ª (mano de obra) | 0.200 | 20.91 | 4.18 |
| MOC002 | h | Peón especialista (mano de obra) | 0.200 | 17.03 | 3.41 |
| %CO5 | % | Costes indirectos (10/09/2024) | 4 % | 73.56 | 2.94 |
|  |  | Costes directos |  |  | 76.50 |

## Recursos

**SIK_705278** kg Revestimiento híbrido de poliuretano, autonivelante Sikafloor®-21 PurCem® de Sika
Revestimiento híbrido de poliuretano, autonivelante, para pavimentos de alta resistencia mecánica, química y térmica, con acabado antideslizante Sikafloor®-21 PurCem® es un pavimento híbrido de poliuretano coloreado, multicomponente, en base acuosa. Tiene un acabado superficial liso, de alta abrasión, resistente a los productos químicos, al impacto y al deslizamiento. Alta resistencia química Excelente resistencia mecánica Bajas emisiones de VOC

**SIK_705319** kg Recubrimiento poliuretano cementicio autonivelante, Sikafloor®-260 PurCem® de Sika
Sikafloor®-260 PurCem® es un mortero autonivelante de poliuretano modificado, base agua, de tres componentes pigmentado y acabado brillante. Sikafloor®-260 PurCem® es fácil de limpiar y proporciona una textura lisa. Se instala comunmente a espesor de 1.5 a 3 mm. Excelente resistencia química. Resistente a un amplio rango de ácidos orgánicos e inorgánicos, álcalis, aminas, sales y solventes. Presenta un coeficiente de expansión térmica similar al concreto, lo que le permite deformarse junto con el sustrato durante un ciclo térmico. Se desempeña de manera óptima en un amplio rango de temperatura de servicio, desde -40°C hasta +120°C, siempre y cuando se instale como sistema entre 6 a 9 mm Libre de solventes, sin olores

**SIK_698968** u Líquido de color para Sikafloor PurCem de Sika. Verde amarillo
Líquido de color para Sikafloor PurCem
