# Preparación de superficie de pavimento de hormigón mediante lijado

- Propiedad del archivo: CONSTRUNARIO
- Formato: FIEBDC-3/2012
- Programa: Construnario Versión 3.51
- Fecha de los precios: 07/06/2024
- Divisa: EUR
- Código: sika-sau (10/09/2024)

**PUSIK815** m2 Preparación de superficie de pavimento de hormigón mediante lijado (29/07/2024)
Preparación de superficie de pavimento de hormigón, mediante lijado del mismo, hasta conseguir una superficie de porosidad abierta, libre de lechadas, y restos de materiales que puedan impedir la adherencia del revestimiento, incluyendo aspirado del polvo generado, mano de obra, maquinaria necesaria y retirada de restos a vertedero

| Código | Ud | Descripción | Rendimiento | Precio | Importe |
|---|---|---|---|---|---|
| MOC001 | h | Oficial 1ª (mano de obra) | 0.050 | 20.91 | 1.05 |
| MOC002 | h | Peón especialista (mano de obra) | 0.050 | 17.03 | 0.85 |
| MGENLIJ | h | Lijadora rotatoria de pavimentos (maquinaria) | 0.050 | 15 | 0.75 |
|  |  | Costes directos |  |  | 2.65 |
