# Solución para cubiertas técnicas transitables y tráfico rodado con membrana líquida de proyección en caliente Sikalastic 851R

- Propiedad del archivo: CONSTRUNARIO
- Formato: FIEBDC-3/2012
- Programa: Construnario Versión 3.51
- Fecha de los precios: 30/07/2024
- Divisa: EUR
- Código: sika-sau (10/09/2024)

**PUSIK816** m2 Solución para cubiertas técnicas transitables y tráfico rodado con membrana líquida de proyección en caliente Sikalastic 851R (29/07/2024)
M2 Solución mediante Sikalastic One Shot 55 PB UV para cubierta técnicas transitables con tráfico rodado mediante membrana líquida de proyección en caliente y sellado de poliuretano con acabado antideslizante. El sistema está formado por varias capas de las cuales la primera es la aplicación de una imprimación a base de poliurea de dos componentes Sika® Concrete Primer o similar, aplicado con rodillo con un consumo de 0.3 a 0.5 kg/m2. El soporte para recibir esta imprimación debe tener unas resistencias mínimas de 25 N/mm2 a compresión y de 1.5 N/mm2 a tracción. Posteriormente aplicación de una capa impermeabilizante a base de poliuretano bicomponente líquido sin disolventes, de rápida polimerización, mediante proyección mecánica en caliente a alta presión, Sikalastic® -851 R o similar, con un consumo aprox. de 1,5 kg/m2. Sikalastic -851 R está en posesión del Ensayo de resistencia a penetración de raíces según la DIN 4062: report No.: P9638-1-E, Ensayo para propiedades de puenteo de fisuras según la DIN EN 1062-7: report No.: P 9638-2-E y Ensayo de clasificación al fuego según la EN 13501-1, según el método de ensayo de la DIN EN ISO 11925- 2,: report No. 903 0526000-2 dated 15/8/2015; reacción al fuego: clase E. Aplicación de una segunda capa de Sikalastic- 851 R con un consumo de 1 kg/m2 acoplando una boquilla de proyección de árido Sikadur -510 con tamaño de árido 0,4-0,9 mm, con un consumo de aproximadamente 2 kg/m2 para crear la rugosidad deseada como capa de rodadura. Una vez seco sellar el sistema con Sikafloor -357 SP o similar, capa de pintura de poliuretano coloreada con disolventes, tenaz y flexible, con gran resistencia a la intemperie y excelente conservación al color y el brillo, con resistencia térmica hasta 130º C y resistencia a la abrasión 64 mg según DIN 53109 (a 8 DÍAS/23ºC/50% h.r.), con un mezclado 4:1 de CompA:CompB (partes en peso), con un consumo aproximado de 0,6 kg/m2/capa, según indicaciones de la Hoja Técnica del producto. El sistema Sikalastic One Shot 55 PB UV consigue una resistencia a impacto Clase 1 según norma EN-6272-2, resistencia a abrasión de 1.300 mg según ensayo Taber EN 5470-1 y dureza Shore A de 81, además consta de los siguientes certificados y ensayos: Sistema Dynamic and static crack bridging properties. DIN EN 1062-7. Kiwa Polymer Institut GmbH. Report No. 9016-2-E. 2014-09-30. Reaction to fire classification. DIN EN 13501-1. Prüfinstitut Hoch. Report No.KB-Hoch-151273.Validity 30-09-2020. Initiat testing of the coating system test category OS 11 (OS F) / system a. DIN V 18026. Kiwa GmbH, Polymer Institut. Report No.P 9277-E. 201y colocación del sistema sobre capa de protección a base de hormigón, no incluido en precio. Siguiendo las indicaciones de la Hoja Técnica del producto, incluyendo suministro de materiales, aplicación, medios auxiliares y eliminación de residuos al vertedero.

| Código | Ud | Descripción | Rendimiento | Precio | Importe |
|---|---|---|---|---|---|
| 184047SIK | kg | Imprimación bicomponente para una adhesión fuerte y duradera entre el Sikalastic®-601 BC, el Sikalastic®-602 BR Sika® Concrete Primer de Sika (material) | 0.400 | 35.25 | 14.10 |
| 498651SIK | kg | Poliuretano de reacción en caliente de aplicación con mecánica, Sikalastic®-851 R de Sika, blanco. Componente A (material) | 2.500 | 14.28 | 35.70 |
| 107985SIK | kg | Sellador de poliuretano coloreado de 2 componentes, Sikafloor®-357 SP (AB) de Sika RAL 1001 (material) | 0.600 | 24.6 | 14.76 |
| 118764SIK | kg | Arena para antiderrapantes, semigrueso 0,4-1,0 mm Sikadur®-510 de Sika (material) | 2.000 | 0.38 | 0.76 |
| MOC001 | h | Oficial 1ª (mano de obra; 29/07/2024) | 0.880 | 20.91 | 18.40 |
| MOC002 | h | Peón especialista (mano de obra; 29/07/2024) | 0.600 | 17.03 | 10.22 |
|  |  | Costes directos |  |  | 93.94 |

## Recursos

**184047SIK** kg Imprimación bicomponente para una adhesión fuerte y duradera entre el Sikalastic®-601 BC
Sika® Concrete Primer Imprimación bicomponente para una adhesión fuerte y duradera entre el Sikalastic®-601 BC, el Sikalastic®-602 BR y los soportes cementosos. Descripción del producto Sika® Concrete Primer es una imprimación de poliurea en base disolvente, de dos componentes, de rápido curado, con alto contenido en sólidos. Usos Agente de adhesión para el Sikalastic®-601 BC, el Sikalastic®-602 BR y los soportes cementosos.

**498651SIK** kg Poliuretano de reacción en caliente de aplicación con mecánica, Sikalastic®-851 R de Sika, blanco. Componente A
Sikalastic®-851 R Membrana bicomponente de aplicación por proyección, para impermeabilización de cubiertas. Descripción del producto: Es una membrana de poliuretano híbrido modificado, bicomponente, elástica y con capacidad de puenteo de fisuras. Sikalastic®-851 R sólo se puede aplicar con un equipo de proyección en caliente. Usos: Este producto sólo puede ser utilizado por profesionales especializados. Para su uso como membrana impermeabilizante en estructuras de cubierta plana e inclinada con capa superior adicional para la protección UV en las cubiertas expuestas. . Para su uso como una membrana de impermeabilización en cubiertas ajardinadas o con paisajismos. . Para su uso como membrana de impermeabilización para otras estructuras de hormigón y en áreas de hormigón sin tráfico con una capa superior adicional para protección UV.

**107985SIK** kg Sellador de poliuretano coloreado de 2 componentes, Sikafloor®-357 SP (AB) de Sika RAL 1001
Sikafloor®-357 SP Sellador de poliuretano coloreado de 2 componentes. Descripción del producto Revestimiento de poliuretano, de dos componentes, tenaz y flexible, con gran resistencia a la intemperie y excelente conservación del color y el brillo. Usos Revestimiento de pavimentos de hormigón en exteriores, como: - Aparcamientos, garajes. - Isletas. - Losas de hormigón, con solicitaciones medias. - Áreas de recreo. Asimismo, debido a sus buenas resistencias químicas frente a hidrocarburos, es también recomendable como capa de sellado en: - Hangares. - Estaciones de servicio. - Aparcamientos interiores, etc.

**118764SIK** kg Arena para antiderrapantes, semigrueso 0,4-1,0 mm Sikadur®-510 de Sika
Sikadur®-510 Usos: . Arena para sistemas antideslizantes de tipo semigrueso.
