# Pavimento continuo de 4 - 6 mm de espesor de poliuretano-cemento, con acabado texturado, y sellado con poliuretano con resistencia a rayos UV

- Propiedad del archivo: CONSTRUNARIO
- Formato: FIEBDC-3/2012
- Programa: Construnario Versión 3.51
- Fecha de los precios: 29/07/2024
- Divisa: EUR
- Código: sika-sau (10/09/2024)

**PUSIK817** m2 Pavimento continuo de 4 - 6 mm de espesor de poliuretano-cemento, con acabado texturado, y sellado con poliuretano con resistencia a rayos UV
Suministro y aplicación de pavimento en base poliuretano cemento con acabado texturado del tipo Sikafloor PurCem HB 21 Gloss, o similar. Estructura de pavimento consistente en preparación mecánica del soporte mediante fresado de las superficies consiguiendo una superficie de porosidad abierta, libre de lechadas, y restos de materiales que puedan impedir la adherencia del revestimiento, incluyendo aspirado del polvo generado y realización de acanaladuras mediante radial en todo el perimetro de las superficies, asi como en los encuentros singulares. Posterior aplicación de capa de raspado sobre el soporte, con mortero de poliuretano-cemento tipo Sikafloor®-21 PurCem® o similar, aplicado mediante llana de acero, con un consumo aproximado de 2,9 kg/m2, según indicaciones de la Hoja Técnica del producto. Posterior aplicación de capa de mortero de poliuretano-cemento autonivelante, tipo Sikafloor®-21 PurCem® o similar, tricomponente, provisto del marcado CE según la norma EN 1504-2 y EN 13813, adherencia al soporte mayor de 2,5 MPa (rotura del hormigón, según EN 1542), resistencia a compresión mayor a 44 MPa a 28 días. (según ASTM C 579) y resistencia a compresión mayor a 50 MPa a 28 días (según BS EN 13892-2), aplicado mediante llana dentada y espolvoreo de árido de cuarzo limpio y seco con granulometría de 0,3-0,6 mm del tipo Sikadur -510 a saturación. Posterior aspirado del soporte y aplicación de capa de sellado Sikafloor -357SP, revestimiento de poliuretano, de dos componentes, tenaz y flexible, con gran resistencia a la intemperie y excelente conservación del color y el brillo, aplicado en 2 manos con un consumo aproximado de 0,150 kg/m2 según indicaciones de la Hoja Técnica del producto, incluyendo suministro de materiales, aplicación, medios auxiliares y eliminación de residuos a vertedero. según indicaciones de la Hoja Técnica del producto, incluyendo suministro de materiales, aplicación, medios auxiliares y eliminación de residuos a vertedero.

| Código | Ud | Descripción | Rendimiento | Precio | Importe |
|---|---|---|---|---|---|
| 107985SIK | kg | Sellador de poliuretano coloreado de 2 componentes, Sikafloor®-357 SP (AB) de Sika RAL 1001 (material; 30/07/2024) | 0.300 | 24.6 | 7.38 |
| SIK_705278 | kg | Revestimiento híbrido de poliuretano, autonivelante Sikafloor®-21 PurCem® de Sika (material) | 10.000 | 5.51 | 55.10 |
| 118764SIK | kg | Arena para antiderrapantes, semigrueso 0,4-1,0 mm Sikadur®-510 de Sika (material; 30/07/2024) | 5.000 | 0.38 | 1.90 |
| MPREPSOPFRE | m2 | Preparación del soporte mediante fresado (maquinaria) | 0.100 | 25 | 2.50 |
| MREACANAPUR29 | m | Realización de acanaladuras y medias cañas con Sikafloor -29 PurCem (maquinaria) | 0.000 | 25 | 0.00 |
| MOC001 | h | Oficial 1ª (mano de obra) | 0.200 | 20.91 | 4.18 |
| MOC002 | h | Peón especialista (mano de obra) | 0.200 | 17.03 | 3.41 |
|  |  | Costes directos |  |  | 74.47 |

## Recursos

**107985SIK** kg Sellador de poliuretano coloreado de 2 componentes, Sikafloor®-357 SP (AB) de Sika RAL 1001
Sikafloor®-357 SP Sellador de poliuretano coloreado de 2 componentes. Descripción del producto Revestimiento de poliuretano, de dos componentes, tenaz y flexible, con gran resistencia a la intemperie y excelente conservación del color y el brillo. Usos Revestimiento de pavimentos de hormigón en exteriores, como: - Aparcamientos, garajes. - Isletas. - Losas de hormigón, con solicitaciones medias. - Áreas de recreo. Asimismo, debido a sus buenas resistencias químicas frente a hidrocarburos, es también recomendable como capa de sellado en: - Hangares. - Estaciones de servicio. - Aparcamientos interiores, etc.

**SIK_705278** kg Revestimiento híbrido de poliuretano, autonivelante Sikafloor®-21 PurCem® de Sika
Revestimiento híbrido de poliuretano, autonivelante, para pavimentos de alta resistencia mecánica, química y térmica, con acabado antideslizante Sikafloor®-21 PurCem® es un pavimento híbrido de poliuretano coloreado, multicomponente, en base acuosa. Tiene un acabado superficial liso, de alta abrasión, resistente a los productos químicos, al impacto y al deslizamiento. Alta resistencia química Excelente resistencia mecánica Bajas emisiones de VOC

**118764SIK** kg Arena para antiderrapantes, semigrueso 0,4-1,0 mm Sikadur®-510 de Sika
Sikadur®-510 Usos: . Arena para sistemas antideslizantes de tipo semigrueso.
