# Pavimento continuo de 4 - 9 mm de espesor de poliuretano-cemento, con acabado texturado, tipo Sikafloor® PurCem® HB- 22 Gloss

- Propiedad del archivo: CONSTRUNARIO
- Formato: FIEBDC-3/2012
- Programa: Construnario Versión 3.51
- Fecha de los precios: 29/07/2024
- Divisa: EUR
- Código: sika-sau (10/09/2024)

**PUSIK818** m2 Pavimento continuo de 4 - 9 mm de espesor de poliuretano-cemento, con acabado texturado, tipo Sikafloor® PurCem® HB- 22 Gloss
Suministro y aplicación de pavimento en base poliuretano cemento con acabado texturado del tipo Sikafloor PurCem HB 22 Gloss, o similar. Estructura de pavimento consistente en preparación mecánica del soporte mediante fresado de las superficies consiguiendo una superficie de porosidad abierta, libre de lechadas, y restos de materiales que puedan impedir la adherencia del revestimiento, incluyendo aspirado del polvo generado y realización de acanaladuras mediante radial en todo el perimetro de las superficies, asi como en los encuentros singulares. Posterior aplicación de capa de raspado sobre el soporte, con mortero de poliuretano-cemento tipo Sikafloor®-21 PurCem® o similar, aplicado mediante llana de acero, con un consumo aproximado de 2 kg/m2, según indicaciones de la Hoja Técnica del producto. Posterior aplicación de capa de mortero de poliuretano-cemento autonivelante, tipo Sikafloor®-20 PurCem® o similar, tricomponente, provisto del marcado CE según la norma EN 1504-2 y EN 13813, adherencia al soporte mayor de 2,5 MPa (rotura del hormigón, según EN 1542), resistencia a compresión mayor a 50 MPa a 28 días aplicado mediante llana dentada y espolvoreo de árido de cuarzo limpio y seco con granulometría de 0,3-0,6 mm del tipo Sikadur -510 a saturación. Posterior aspirado del soporte y aplicación de Sikafloor -310 PurCem, revestimiento híbrido de cemento y poliuretano en base agua coloreado, acabado brillo, impermeable y con resistencias químicas y al desgaste, tipo Sikafloor®-310 PurCem® o similar, tricomponente, provisto del marcado CE según la norma EN 1504-2 y EN 13813, certificado ambiental LEED Credit 4.2 bajas emisiones, adherencia al soporte mayor de 2 MPa aplicado mediante rastra de goma y posterior extendido con rodillo de pelo medio, con un consumo aproximado de 0.4-1.0 kg/m2), según indicaciones de la Hoja Técnica del producto, incluyendo suministro de materiales, aplicación, medios auxiliares y eliminación de residuos a vertedero. según indicaciones de la Hoja Técnica del producto, incluyendo suministro de materiales, aplicación, medios auxiliares y eliminación de residuos a vertedero.

| Código | Ud | Descripción | Rendimiento | Precio | Importe |
|---|---|---|---|---|---|
| 107985SIK | kg | Sellador de poliuretano coloreado de 2 componentes, Sikafloor®-357 SP (AB) de Sika RAL 1001 (material; 30/07/2024) | 0.800 | 24.6 | 19.68 |
| 429238SIK | kg | Mortero para realizar pavimentos de altas prestaciones, Sikafloor®-20 PurCem®de Sika, gris luminoso RAL 7035 (material) | 16.000 | 4.93 | 78.88 |
| 118764SIK | kg | Arena para antiderrapantes, semigrueso 0,4-1,0 mm Sikadur®-510 de Sika (material; 30/07/2024) | 5.000 | 0.38 | 1.90 |
| MPREPSOPFRE | m2 | Preparación del soporte mediante fresado (maquinaria) | 0.100 | 25 | 2.50 |
| MREACANAPUR29 | m | Realización de acanaladuras y medias cañas con Sikafloor -29 PurCem (maquinaria) | 0.100 | 25 | 2.50 |
| MOC001 | h | Oficial 1ª (mano de obra) | 0.200 | 20.91 | 4.18 |
| MOC002 | h | Peón especialista (mano de obra) | 0.200 | 17.03 | 3.41 |
|  |  | Costes directos |  |  | 113.05 |

## Recursos

**107985SIK** kg Sellador de poliuretano coloreado de 2 componentes, Sikafloor®-357 SP (AB) de Sika RAL 1001
Sikafloor®-357 SP Sellador de poliuretano coloreado de 2 componentes. Descripción del producto Revestimiento de poliuretano, de dos componentes, tenaz y flexible, con gran resistencia a la intemperie y excelente conservación del color y el brillo. Usos Revestimiento de pavimentos de hormigón en exteriores, como: - Aparcamientos, garajes. - Isletas. - Losas de hormigón, con solicitaciones medias. - Áreas de recreo. Asimismo, debido a sus buenas resistencias químicas frente a hidrocarburos, es también recomendable como capa de sellado en: - Hangares. - Estaciones de servicio. - Aparcamientos interiores, etc.

**429238SIK** kg Mortero para realizar pavimentos de altas prestaciones, Sikafloor®-20 PurCem®de Sika, gris luminoso RAL 7035
Sikafloor®-20 PurCem® Revestimiento de poliuretano de altas prestaciones, gran resistencia y fácil aplicación. Descripción del producto: El Sikafloor®-20 PurCem® es un revestimiento rico en resina de poliuretano modificado, cemento y áridos seleccionados, de tres componentes, coloreado, para pavimentos sometidos a cargas pesadas, alta abrasión y exposiciones químicas. Proporciona una superficie texturada con un acabado antideslizante y se aplica en espesores de 6 a 9 mm. Usos: Áreas sometidas a elevadas cargas, abrasión y alta exposición química, para proporcionar una superficie resistente, en sitios como: - Plantas de procesado de alimentos, en áreas secas y húmedas, congeladores y refrigeradores, áreas con choque térmico. - Plantas químicas. - Áreas de proceso. - Laboratorios. - Almacenes. - Apto como protección del hormigón aportando resistencia física (Principio 5, Método 5.1 de EN 1504-9). - Apto como protección del hormigón aportando resistencia química (Principio 6, Método 6.1 de EN 1504-9).

**118764SIK** kg Arena para antiderrapantes, semigrueso 0,4-1,0 mm Sikadur®-510 de Sika
Sikadur®-510 Usos: . Arena para sistemas antideslizantes de tipo semigrueso.
