# Cable cobre H07V-K 450/750 V 1x1,5 mm2

- Propiedad del archivo: CONSTRUNARIO
- Formato: FIEBDC-3/2012
- Programa: Construnario Versión 3.51
- Fecha de los precios: 17/06/2024
- Divisa: EUR

| Código | Ud | Descripción | Precio |
|---|---|---|---|
| MTC_CC450750115 | m | Cable cobre H07V-K 450/750 V 1x1,5 mm2 | 0.44 |
