# Tubo PVC corrugado flexible Ĝ16 mm

- Propiedad del archivo: CONSTRUNARIO
- Formato: FIEBDC-3/2012
- Programa: Construnario Versión 3.51
- Fecha de los precios: 17/06/2024
- Divisa: EUR

| Código | Ud | Descripción | Precio |
|---|---|---|---|
| MTC_TPVCCF16 | m | Tubo PVC corrugado flexible Ĝ16 mm | 0.27 |
