# Interruptor Sáhara de la serie D-Life de Schneider

- Propiedad del archivo: CONSTRUNARIO
- Formato: FIEBDC-3/2012
- Programa: Construnario Versión 3.51
- Fecha de los precios: 17/06/2024
- Divisa: EUR
- Código: schneider-el (26/06/2024)

**PSCH_003** u Interruptor Sáhara de la serie D-Life de Schneider
Interruptor Sáhara de la serie D-Life de Schneider, realizado con tubo de PVC corrugado de color negro de 16 mm y grado de protección IP 545 según UNE 20324 y conductor flexible de cable unipolar H07V-K, 450/750 V, clase 5 de 1,5 mm2 de Cu., con aislamiento de PVC y caja de empotrar universal, totalmente montado e instalado.

| Código | Ud | Descripción | Rendimiento | Precio | Importe |
|---|---|---|---|---|---|
| SCH_MTN31110000 | u | Interruptor de un polo 10A, referencia MTN3111-0000 de Schneider. Compatible con estética Elegance o D-life (material) | 1.000 | 7.51 | 7.51 |
| SCH_MTN33006033 | u | Tecla simple, referencia MTN3300-6033 de la serie D-Life de Schneider. Color: Sáhara (material) | 1.000 | 7.02 | 7.02 |
| SCH_MTN40106533 | u | Marco referencia MTN4010-6533 de la serie D-Life de Schneider. 1 elemento. Color: Sáhara (material) | 1.000 | 11.32 | 11.32 |
| MTC_CEU | u | Caja de empotrar universal (material) | 1.000 | 0.62 | 0.62 |
| MOC060 | h | Oficial 1ª electricista (mano de obra) | 0.350 | 21.61 | 7.56 |
| MOC061 | h | Ayudante electricista (mano de obra) | 0.350 | 19.45 | 6.81 |
| MTC_TPVCCF16 | m | Tubo PVC corrugado flexible Ø16 mm (material) | 8.000 | 0.27 | 2.16 |
| MTC_CC450750115 | m | Cable cobre H07V-K 450/750 V 1x1,5 mm2 (material) | 16.000 | 0.44 | 7.04 |
| MTC_PEQMAT | u | Pequeño material (material) | 1.000 | 0.95 | 0.95 |
|  |  | Costes directos |  |  | 50.99 |

## Recursos

**SCH_MTN31110000** u Interruptor de un polo 10A, referencia MTN3111-0000 de Schneider. Compatible con estética Elegance o D-life
Inserción de interruptor de una vía para control de iluminación Fáciles de instalar Un sistema con muchas combinaciones posibles Contactos de testeo frontales Agregar un marco de diseño para un conjunto completo Código EAN: 3606480306891

**SCH_MTN33006033** u Tecla simple, referencia MTN3300-6033 de la serie D-Life de Schneider. Color: Sáhara
Tecla simple sahara Código EAN: 3606480887970

**SCH_MTN40106533** u Marco referencia MTN4010-6533 de la serie D-Life de Schneider. 1 elemento. Color: Sáhara
Marco 1 elemento D-Life, sahara Código EAN: 3606480890444
