# Conmutador blanco ártico con marco cristal de la serie D-Life de Schneider

- Propiedad del archivo: CONSTRUNARIO
- Formato: FIEBDC-3/2012
- Programa: Construnario Versión 3.51
- Fecha de los precios: 17/06/2024
- Divisa: EUR
- Código: schneider-el (26/06/2024)

**PSCH_017** u Conmutador blanco ártico con marco cristal de la serie D-Life de Schneider
Conmutador blanco ártico con marco cristal de la serie D-Life de SCHNEIDER ELECTRIC, realizado con tubo de PVC corrugado de color negro de 16 mm y grado de protección IP 545 según UNE 20324 y conductor flexibe de cable unipolar H07V-K, 450/750 V, clase 5 de 1,5 mm2 de Cu., con aislamiento de PVC y caja de empotrar universal, totalmente montado e instalado.

| Código | Ud | Descripción | Rendimiento | Precio | Importe |
|---|---|---|---|---|---|
| SCH_MTN31160000 | u | Conmutador 10 A, referencia MTN3116-000 de Schneider. Compatible con la gama de mecanismos Elegance y D-life (material) | 1.000 | 8.13 | 8.13 |
| SCH_MTN33006035 | u | Tecla simple, referencia MTN3300-6035 de la serie D-Life de Schneider. Color: ártico (material) | 1.000 | 4.26 | 4.26 |
| SCH_MTN40106520 | u | Marco referencia MTN4010-6520 de la serie D-Life de Schneider. 1 elemento. Color: cristal ártico (material) | 1.000 | 45.72 | 45.72 |
| MTC_CEU | u | Caja de empotrar universal (material) | 1.000 | 0.62 | 0.62 |
| MOC060 | h | Oficial 1ª electricista (mano de obra) | 0.500 | 21.61 | 10.81 |
| MOC061 | h | Ayudante electricista (mano de obra) | 0.500 | 19.45 | 9.73 |
| MTC_TPVCCF16 | m | Tubo PVC corrugado flexible Ø16 mm (material) | 13.000 | 0.27 | 3.51 |
| MTC_CC450750115 | m | Cable cobre H07V-K 450/750 V 1x1,5 mm2 (material) | 39.000 | 0.44 | 17.16 |
| MTC_PEQMAT | u | Pequeño material (material) | 1.000 | 0.95 | 0.95 |
|  |  | Costes directos |  |  | 100.89 |

## Recursos

**SCH_MTN31160000** u Conmutador 10 A, referencia MTN3116-000 de Schneider. Compatible con la gama de mecanismos Elegance y D-life
Inserción de interruptor de dos vías para control de iluminación Fáciles de instalar Un sistema con muchas combinaciones posibles Agregar un marco de diseño para un conjunto completo Código EAN: 3606480306938

**SCH_MTN33006035** u Tecla simple, referencia MTN3300-6035 de la serie D-Life de Schneider. Color: ártico
Tecla simple para mecanismo de la gama D-Life de color ártico. Código EAN: 3606480887956

**SCH_MTN40106520** u Marco referencia MTN4010-6520 de la serie D-Life de Schneider. 1 elemento. Color: cristal ártico
Marco 1 elemento cristal ártico Código EAN: 3606480909047
