# Pulsador blanco ártico de la serie D-Life de Schneider

- Propiedad del archivo: CONSTRUNARIO
- Formato: FIEBDC-3/2012
- Programa: Construnario Versión 3.51
- Fecha de los precios: 17/06/2024
- Divisa: EUR
- Código: schneider-el (26/06/2024)

**PSCH_019** u Pulsador blanco ártico de la serie D-Life de Schneider
Pulsador blanco ártico de la serie D-Life de SCHNEIDER ELECTRIC, realizado con tubo PVC corrugado de color negro de 16 mm y grado de protección IP 545 según UNE 20324 y conductor flexibe de cable unipolar H07V-K, 450/750 V, clase 5 de 1,5 mm2 de Cu., con aislamiento de PVC y caja de empotrar universal, totalmente montado e instalado.

| Código | Ud | Descripción | Rendimiento | Precio | Importe |
|---|---|---|---|---|---|
| SCH_MTN31500000 | u | Mecanismo pulsador normalmente abierto, referencia MTN3150-0000 de Schneider. Compatible con la gama Elegance y D-life (material) | 1.000 | 7.91 | 7.91 |
| SCH_MTN33006035 | u | Tecla simple, referencia MTN3300-6035 de la serie D-Life de Schneider. Color: ártico (material) | 1.000 | 4.26 | 4.26 |
| SCH_MTN40106535 | u | Marco referencia MTN4010-6535 de la serie D-Life de Schneider. 1 elemento. Color: cristal ártico (material) | 1.000 | 2.97 | 2.97 |
| MOC060 | h | Oficial 1ª electricista (mano de obra) | 0.400 | 21.61 | 8.64 |
| MOC061 | h | Ayudante electricista (mano de obra) | 0.400 | 19.45 | 7.78 |
| MTC_TPVCCF16 | m | Tubo PVC corrugado flexible Ø16 mm (material) | 6.000 | 0.27 | 1.62 |
| MTC_CC450750115 | m | Cable cobre H07V-K 450/750 V 1x1,5 mm2 (material) | 12.000 | 0.44 | 5.28 |
| MTC_CEU | u | Caja de empotrar universal (material) | 1.000 | 0.62 | 0.62 |
| MTC_PEQMAT | u | Pequeño material (material) | 1.000 | 0.95 | 0.95 |
|  |  | Costes directos |  |  | 40.03 |

## Recursos

**SCH_MTN31500000** u Mecanismo pulsador normalmente abierto, referencia MTN3150-0000 de Schneider. Compatible con la gama Elegance y D-life
Inserción de pulsador - contacto de ruptura 1 polo con terminal neutro. Modernización frontal de módulos de iluminación QuickFlex sin desmontaje de interruptores. Un sistema con muchas combinaciones posibles instalación de superficie o de empotrar Fáciles de instalar Código EAN: 3606480307027

**SCH_MTN33006035** u Tecla simple, referencia MTN3300-6035 de la serie D-Life de Schneider. Color: ártico
Tecla simple para mecanismo de la gama D-Life de color ártico. Código EAN: 3606480887956

**SCH_MTN40106535** u Marco referencia MTN4010-6535 de la serie D-Life de Schneider. 1 elemento. Color: cristal ártico
Marco de 1 elemento de la gama D-life para montaje vertical y horizontal de color ártico. Código EAN: 3606480890420
