# Cruzamiento champagne de la serie D-Life de Schneider

- Propiedad del archivo: CONSTRUNARIO
- Formato: FIEBDC-3/2012
- Programa: Construnario Versión 3.51
- Fecha de los precios: 17/06/2024
- Divisa: EUR
- Código: schneider-el (26/06/2024)

**PSCH_033** u Cruzamiento champagne de la serie D-Life de Schneider
Cruzamiento champagne de la serie D-Life de SCHNEIDER ELECTRIC, realizado con tubo de PVC corrugado de color negro de 16 mm y grado de protección IP 545 según UNE 20324 y conductor flexibe de cable unipolar H07V-K, 450/750 V, clase 5 de 1,5 mm2 de Cu., con aislamiento de PVC y caja de empotrar universal, totalmente montado e instalado.

| Código | Ud | Descripción | Rendimiento | Precio | Importe |
|---|---|---|---|---|---|
| SCH_MTN31170000 | u | Cruzamiento 10A 250V, referencia MTN3117-0000 de Schneider. Compatible con la gama Elegance y D-life (material) | 1.000 | 21.15 | 21.15 |
| SCH_MTN33006051 | u | Tecla simple, referencia MTN3300-6051 de la serie D-Life de Schneider. Color: champagne (material) | 1.000 | 22.61 | 22.61 |
| SCH_MTN40106551 | u | Marco referencia MTN4010-6551 de la serie D-Life de Schneider. 1 elemento. Color: champagne (material) | 1.000 | 28.79 | 28.79 |
| MTC_CEU | u | Caja de empotrar universal (material) | 1.000 | 0.62 | 0.62 |
| MOC060 | h | Oficial 1ª electricista (mano de obra) | 0.550 | 21.61 | 11.89 |
| MOC061 | h | Ayudante electricista (mano de obra) | 0.550 | 19.45 | 10.70 |
| MTC_TPVCCF16 | m | Tubo PVC corrugado flexible Ø16 mm (material) | 18.000 | 0.27 | 4.86 |
| MTC_CC450750115 | m | Cable cobre H07V-K 450/750 V 1x1,5 mm2 (material) | 72.000 | 0.44 | 31.68 |
| MTC_PEQMAT | u | Pequeño material (material) | 1.000 | 0.95 | 0.95 |
|  |  | Costes directos |  |  | 133.25 |

## Recursos

**SCH_MTN31170000** u Cruzamiento 10A 250V, referencia MTN3117-0000 de Schneider. Compatible con la gama Elegance y D-life
Inserción de conmutador intermedio de 1 polo Fáciles de instalar Un sistema con muchas combinaciones posibles Fáciles de instalar Agregar un marco de diseño para un conjunto completo Código EAN: 3606480306945

**SCH_MTN33006051** u Tecla simple, referencia MTN3300-6051 de la serie D-Life de Schneider. Color: champagne
Tecla simple champagne Código EAN: 3606480888007

**SCH_MTN40106551** u Marco referencia MTN4010-6551 de la serie D-Life de Schneider. 1 elemento. Color: champagne
Marco 1 elemento D-Life, champagne Código EAN: 3606480890789
